# Proteção de talude com tela de polietileno e rede de torsão tripla ancorada ao terreno

- Propriedade do ficheiro: CYPE INGENIEROS, S.A.
- Formato: FIEBDC-3/2002
- Âmbito geográfico: Brasil
- Moeda: BRL
- Custos indiretos: 3.00 %
- Despesas gerais: 13.00 %
- Lucro: 6.00 %
- IVA: 17.00 %

## Y Segurança e saúde

### YC Sistemas de proteção coletiva

#### YCD Proteção de taludes

**YCD020** m² Proteção de talude com tela de polietileno e rede de torsão tripla ancorada ao terreno.
Proteção de talude face a desprendimento da camada superficial do terreno, formada por tela de polietileno de alta densidade de 2 mm de espessura, rede de torção tripla, hexagonal, 8x10-16, de arame galvanizado de 2,70 mm de diâmetro e ancoragens ao terreno formadas por barras nervuradas de aço CA-50. Inclusive cabos de aço entre as ancoragens, para a fixação da rede de torsão tripla.
Critério de medição de projeto: Superfície medida segundo Plano de Segurança e Saúde.
Critério de quantitativos de obra: Será medida a superfície realmente montada segundo especificações do Plano de Segurança e Saúde.

| Código | Un | Descrição | Rendimento | Preço | Importância |
|---|---|---|---|---|---|
| mt50spr055a | m² | Tela de polietileno de alta densidade, de 2 mm de espessura, resistente à intempérie. (material) | 1.200 | 9.89 | 11.87 |
| mt07ame510j | m² | Rede de torção tripla, hexagonal, 8x10-16, de arame galvanizado de 2,7 mm de diâmetro, para proteção de taludes. (material) | 1.000 | 6.85 | 6.85 |
| mt07aco070f | kg | Aço em barras nervuradas, CA-50, de vários diâmetros, segundo ABNT NBR 7480. (material) | 0.600 | 11.72 | 7.03 |
| mt50spr100b | m | Cabo de aço de 2 mm de diâmetro, para fixação de rede de torção tripla. (material) | 1.700 | 4.07 | 6.92 |
| mq07cce010a | h | Caminhão com cesta elevatória de braço articulado de 16 m de altura máxima de trabalho e 260 kg de carga máxima. (equipamento) | 0.154 | 216.04 | 33.27 |
| mo120 | h | Operário Montador de proteções e sinalização de Segurança e Saúde. (mão de obra) | 0.322 | 28.94 | 9.32 |
| % | % | Custos diretos complementares | 2 % | 75.26 | 1.51 |
|  |  | Custos diretos |  |  | 76.77 |
