# Sistema provisório de proteção de borda de laje, classe B

- Propriedade do ficheiro: CYPE INGENIEROS, S.A.
- Formato: FIEBDC-3/2002
- Âmbito geográfico: Brasil
- Moeda: BRL
- Custos indiretos: 3.00 %
- Despesas gerais: 13.00 %
- Lucro: 6.00 %
- IVA: 17.00 %

## Y Segurança e saúde

### YC Sistemas de proteção coletiva

#### YCF Proteção perimetral de bordas de laje

**YCF020** m Sistema provisório de proteção de borda de laje, classe B.
Sistema provisório de proteção de borda de laje, classe B, de 1 m de altura, que proporciona resistência só para cargas estáticas e forças dinâmicas débeis e para superfícies de trabalho com um ângulo de inclinação máximo de 30°, formado por: travessa principal de tubo de aço de 25 mm de diâmetro e 2500 mm de comprimento, amortizável em 150 utilizações; 3 travessas intermediárias de tubo de aço de 25 mm de diâmetro e 2500 mm de comprimento, colocadas de forma que uma esfera de 250 mm não passe através de qualquer abertura, amortizáveis em 150 utilizações; rodapé metálico de 3 m de comprimento, que tenha a borda superior pelo menos 15 cm por cima da superfície de trabalho, amortizável em 150 utilizações e prumos fixos de segurança fabricados em aço de primeira qualidade pintado em forno em epóxi-poliéster, de 40 mm de diâmetro e 1200 mm de comprimento, separados entre si uma distância máxima de 2,5 m e fixados à laje com base plástica embutida no concreto, amortizáveis em 20 utilizações.
Critério de medição de projeto: Comprimento medido segundo Plano de Segurança e Saúde.
Critério de quantitativos de obra: Será medido o comprimento realmente montado segundo especificações do Plano de Segurança e Saúde.

| Código | Un | Descrição | Rendimento | Preço | Importância |
|---|---|---|---|---|---|
| mt50spb060 | Un | Base plástica para prumo. (material) | 0.580 | 5.25 | 3.05 |
| mt50spb030w | Un | Prumo fixo de segurança fabricado em aço de primeira qualidade pintado em forno em epóxi-poliéster, de 40 mm de diâmetro e 1200 mm de comprimento. (material) | 0.029 | 17.35 | 0.50 |
| mt50spb050a | Un | Travessa para prumo fabricada com molde, de tubo de aço pintado em forno em epóxi-poliéster, de 25 mm de diâmetro e 2500 mm de comprimento. (material) | 0.011 | 17.35 | 0.19 |
| mt50spb070 | Un | Rodapé metálico de 3 m de comprimento e 150 mm de altura, pintado em forno em epóxi-poliéster. (material) | 0.002 | 60.51 | 0.12 |
| mo119 | h | Oficial de 1ª Montador de proteções e sinalização de Segurança e Saúde. (mão de obra) | 0.178 | 32.24 | 5.74 |
| mo120 | h | Operário Montador de proteções e sinalização de Segurança e Saúde. (mão de obra) | 0.178 | 27.81 | 4.95 |
| % | % | Custos diretos complementares | 2 % | 14.55 | 0.29 |
|  |  | Custos diretos |  |  | 14.84 |
