# Dispositivo de ancoragem têxtil com vários pontos de ancoragem

- Propriedade do ficheiro: CYPE INGENIEROS, S.A.
- Formato: FIEBDC-3/2002
- Âmbito geográfico: Brasil
- Moeda: BRL
- Custos indiretos: 3.00 %
- Despesas gerais: 13.00 %
- Lucro: 6.00 %
- IVA: 17.00 %

## Y Segurança e saúde

### YC Sistemas de proteção coletiva

#### YCL Linhas e dispositivos de ancoragem

**YCL240** Un Dispositivo de ancoragem têxtil com vários pontos de ancoragem.
Dispositivo de ancoragem para suspender de um elemento estrutural, de 10 m de comprimento, formado por fita de poliéster anelada, com um ponto de ancoragem cada 1,5 m e 1 olhal no extremo superior, suspenso, pelo extremo do olhal, de um elemento estrutural, através do atado da fita, para segurar um operário.
Critério de medição de projeto: Número de unidades previstas, segundo Plano de Segurança e Saúde.
Critério de quantitativos de obra: Medir-se-á o número de unidades realmente colocadas segundo especificações do Plano de Segurança e Saúde.

| Código | Un | Descrição | Rendimento | Preço | Importância |
|---|---|---|---|---|---|
| mt50spd060u | Un | Dispositivo de ancoragem para suspender de um elemento estrutural, de 10 m de comprimento, formado por fita de poliéster anelada, com um ponto de ancoragem cada 1,5 m e 1 olhal no extremo superior, classe B, suspenso, pelo extremo do olhal, de um elemento estrutural, através do atado da fita. (material) | 1.000 | 115.26 | 115.26 |
| mo120 | h | Operário Montador de proteções e sinalização de Segurança e Saúde. (mão de obra) | 0.057 | 27.81 | 1.59 |
| % | % | Custos diretos complementares | 2 % | 116.85 | 2.34 |
|  |  | Custos diretos |  |  | 119.19 |
