# Linha de vida horizontal permanente, de cabo de aço, sem amortecedor de quedas

- Propriedade do ficheiro: CYPE INGENIEROS, S.A.
- Formato: FIEBDC-3/2002
- Âmbito geográfico: Brasil
- Moeda: BRL
- Custos indiretos: 3.00 %
- Despesas gerais: 13.00 %
- Lucro: 6.00 %
- IVA: 17.00 %

## Y Segurança e saúde

### YC Sistemas de proteção coletiva

#### YCL Linhas e dispositivos de ancoragem

**YCL110** Un Linha de vida horizontal permanente, de cabo de aço, sem amortecedor de quedas.
Linha de vida horizontal permanente, de cabo de aço, sem amortecedor de quedas, de 10 m de comprimento, classe C, composta por 2 ancoragens terminais de liga de alumínio L-2653 com tratamento térmico T6, acabamento com tinta epóxi-poliéster; 1 ancoragem intermediária de liga de alumínio L-2653 com tratamento térmico T6, acabamento com tinta epóxi-poliéster; cabo flexível de aço galvanizado, de 10 mm de diâmetro, composto por 7 cordões de 19 fios; tensor com olhal em um extremo e gancho no extremo oposto; conjunto de um fixador de cabos e um terminal manual; protetor para cabo; placa de sinalização e conjunto de dois precintos de segurança. Inclusive elementos de fixação para a fixação dos componentes da linha de vida ao suporte.
Critério de medição de projeto: Número de unidades previstas, segundo Plano de Segurança e Saúde.
Critério de quantitativos de obra: Medir-se-á o número de unidades realmente colocadas segundo especificações do Plano de Segurança e Saúde.

| Código | Un | Descrição | Rendimento | Preço | Importância |
|---|---|---|---|---|---|
| mt50spl110 | Un | Ancoragem terminal de liga de alumínio L-2653 com tratamento térmico T6, acabamento com tinta epóxi-poliéster. (material) | 2.000 | 35.81 | 71.62 |
| mt50spl105a | Un | Fixação composta por bucha química, arruela e parafuso de aço de 12 mm de diâmetro e 80 mm de comprimento. (material) | 10.000 | 14.47 | 144.70 |
| mt50spl120 | Un | Ancoragem intermediária de liga de alumínio L-2653 com tratamento térmico T6, acabamento com tinta epóxi-poliéster. (material) | 1.000 | 93.18 | 93.18 |
| mt50spl130a | m | Cabo flexível de aço galvanizado, de 10 mm de diâmetro, composto por 7 cordões de 19 fios, inclusive prensado terminal com casquilho de cobre e guarda cabo em um extremo. (material) | 10.500 | 6.40 | 67.20 |
| mt50spl040 | Un | Tensor com olhal em um extremo e gancho no extremo oposto. (material) | 1.000 | 241.17 | 241.17 |
| mt50spl050 | Un | Conjunto de um fixador de cabos e um terminal manual, de aço inoxidável. (material) | 1.000 | 91.35 | 91.35 |
| mt50spl080 | Un | Protetor para cabo, de PVC, cor amarelo. (material) | 1.000 | 14.62 | 14.62 |
| mt50spl060 | Un | Placa de sinalização da linha de vida. (material) | 1.000 | 45.31 | 45.31 |
| mt50spl070 | Un | Conjunto de dois precintos de segurança. (material) | 1.000 | 54.81 | 54.81 |
| mo119 | h | Oficial de 1ª Montador de proteções e sinalização de Segurança e Saúde. (mão de obra) | 0.736 | 33.34 | 24.54 |
| mo120 | h | Operário Montador de proteções e sinalização de Segurança e Saúde. (mão de obra) | 1.104 | 28.94 | 31.95 |
| % | % | Custos diretos complementares | 2 % | 880.45 | 17.61 |
|  |  | Custos diretos |  |  | 898.06 |
