# Vedação provisória de terreno com cercas móveis

- Propriedade do ficheiro: CYPE INGENIEROS, S.A.
- Formato: FIEBDC-3/2002
- Âmbito geográfico: Brasil
- Moeda: BRL
- Custos indiretos: 3.00 %
- Despesas gerais: 13.00 %
- Lucro: 6.00 %
- IVA: 17.00 %

## Y Segurança e saúde

### YC Sistemas de proteção coletiva

#### YCR Vedação provisória de terreno

**YCR030** m Vedação provisória de terreno com cercas móveis.
Vedação provisória de terreno composta por cercas móveis de 3,50x2,00 m, formadas por painel de tela eletrossoldada com dobras de reforço, de 200x100 mm de passagem de malha, com arames horizontais de 5 mm de diâmetro e verticais de 4 mm, soldados nos extremos a postes verticais de 40 mm de diâmetro, acabamento galvanizado, amortizáveis em 5 utilizações e bases pré-fabricadas de concreto, de 65x24x12 cm, com 8 orifícios, para suporte dos postes, amortizáveis em 5 utilizações, fixadas ao piso com placas de 20x4 mm e buchas de expansão de aço. Malha de ocultação de polietileno de alta densidade, cor verde, colocada sobre as cercas.
Critério de medição de projeto: Comprimento medido segundo Plano de Segurança e Saúde.
Critério de quantitativos de obra: Será medido o comprimento realmente montado segundo especificações do Plano de Segurança e Saúde.

| Código | Un | Descrição | Rendimento | Preço | Importância |
|---|---|---|---|---|---|
| mt50spv020 | Un | Cerca móvel de 3,50x2,00 m, formada por painel de tela eletrossoldada com dobras de reforço, de 200x100 mm de espaçamento da malha, com arames horizontais de 5 mm de diâmetro e verticais de 4 mm de diâmetro, soldados nos extremos a postes verticais de 40 mm de diâmetro, acabamento galvanizado, para delimitação provisória de zona de obras, incluindo argolas para união de postes. (material) | 0.060 | 111.36 | 6.68 |
| mt50spv025 | Un | Base pré-fabricada de concreto, de 65x24x12 cm, com 8 orifícios, reforçada com barras de aço, para suporte de cerca móvel. (material) | 0.080 | 17.38 | 1.39 |
| mt07ala111ba | m | Placa de aço laminado EN 10025 S275JR, em perfil plano laminado a quente, de 20x4 mm, para aplicações estruturais. (material) | 0.096 | 4.04 | 0.39 |
| mt50spr050 | m² | Lona de polietileno de alta densidade, com tratamento ultravioleta, cor verde, 60% de percentagem de corta-vento, com orifícios de 20 em 20 cm em todo o perímetro. (material) | 2.000 | 1.58 | 3.16 |
| mt26aaa023a | Un | Ancoragem mecânica com bucha de expansão de aço galvanizado, porca e arruela. (material) | 0.192 | 4.07 | 0.78 |
| mo119 | h | Oficial de 1ª Montador de proteções e sinalização de Segurança e Saúde. (mão de obra) | 0.115 | 32.24 | 3.71 |
| mo120 | h | Operário Montador de proteções e sinalização de Segurança e Saúde. (mão de obra) | 0.345 | 27.81 | 9.59 |
| % | % | Custos diretos complementares | 2 % | 25.70 | 0.51 |
|  |  | Custos diretos |  |  | 26.21 |
