# Cerca móvel com porta incorporada

- Propriedade do ficheiro: CYPE INGENIEROS, S.A.
- Formato: FIEBDC-3/2002
- Âmbito geográfico: Brasil
- Moeda: BRL
- Custos indiretos: 3.00 %
- Despesas gerais: 13.00 %
- Lucro: 6.00 %
- IVA: 17.00 %

## Y Segurança e saúde

### YC Sistemas de proteção coletiva

#### YCR Vedação provisória de terreno

**YCR035** Un Cerca móvel com porta incorporada.
Cerca móvel de 3,50x2,00 m, colocado em vedação provisória de terreno, formado por painel de tela eletrossoldada com dobras de reforço, de 200x100 mm de espaçamento da malha, com arames horizontais de 5 mm de diâmetro e verticais de 4 mm, soldados nos extremos a postes verticais de 40 mm de diâmetro, acabamento galvanizado, com porta incorporada para acesso de pedestres, de uma folha, de 0,90x2,00 m, com linguetas para cadeado, amortizável em 5 utilizações e bases pré-fabricadas de concreto, de 65x24x12 cm, com 8 orifícios, para suporte dos postes, amortizáveis em 5 utilizações, fixadas ao piso com placas de 20x4 mm e buchas de expansão de aço.
Critério de medição de projeto: Número de unidades previstas, segundo Plano de Segurança e Saúde.
Critério de quantitativos de obra: Medir-se-á o número de unidades realmente colocadas segundo especificações do Plano de Segurança e Saúde.

| Código | Un | Descrição | Rendimento | Preço | Importância |
|---|---|---|---|---|---|
| mt50spv021 | Un | Cerca móvel de 3,50x2,00 m, formada por painel de tela eletrossoldada com dobras de reforço, de 200x100 mm de espaçamento da malha, com arames horizontais de 5 mm de diâmetro e verticais de 4 mm de diâmetro, soldados nos extremos a postes verticais de 40 mm de diâmetro, acabamento galvanizado, com porta incorporada para acesso de pedestres, de uma folha, de 0,90x2,00 m, incluindo argolas para união de postes e lingueta para cadeado. (material) | 0.200 | 725.87 | 145.17 |
| mt50spv025 | Un | Base pré-fabricada de concreto, de 65x24x12 cm, com 8 orifícios, reforçada com barras de aço, para suporte de cerca móvel. (material) | 0.400 | 17.38 | 6.95 |
| mt07ala111ba | m | Placa de aço laminado EN 10025 S275JR, em perfil plano laminado a quente, de 20x4 mm, para aplicações estruturais. (material) | 0.480 | 4.04 | 1.94 |
| mt26aaa023a | Un | Ancoragem mecânica com bucha de expansão de aço galvanizado, porca e arruela. (material) | 0.960 | 4.07 | 3.91 |
| mo119 | h | Oficial de 1ª Montador de proteções e sinalização de Segurança e Saúde. (mão de obra) | 0.115 | 32.24 | 3.71 |
| mo120 | h | Operário Montador de proteções e sinalização de Segurança e Saúde. (mão de obra) | 0.230 | 27.81 | 6.40 |
| % | % | Custos diretos complementares | 2 % | 168.08 | 3.36 |
|  |  | Custos diretos |  |  | 171.44 |
