# Aluguel de contêiner para WC's

- Propriedade do ficheiro: CYPE INGENIEROS, S.A.
- Formato: FIEBDC-3/2002
- Âmbito geográfico: Brasil
- Moeda: BRL
- Custos indiretos: 3.00 %
- Despesas gerais: 13.00 %
- Lucro: 6.00 %
- IVA: 17.00 %

## Y Segurança e saúde

### YP Instalações provisórias de higiene e bem-estar

#### YPC Instalações pré-fabricadas (aluguel/construção/adaptação de locais)

**YPC010** Un Aluguel de contêiner para WC's.
Mês de aluguel de instalação provisória pré-fabricada para WC em obra, de dimensões 4,10x1,90x2,30 m (7,80 m²), composta por: estrutura metálica, paredes de chapa com acabamento de tinta pré-lacada, cobertura de chapa, isolamento interior, instalações de abastecimento de água, saneamento e eletricidade, tubos fluorescentes e ponto de luz exterior, aquecedor de acumulação elétrico, janelas de alumínio com vidro e grades, porta de entrada de chapa, piso contraplacado hidrófugo com camada anti-deslizante, revestimento de painel nas paredes, duas bacias sanitárias, duas bases de chuveiro e lavatório de três torneiras e porta de madeira em bacia sanitária e cortina no chuveiro.
Critérios considerados na determinação do preço da unidade de obra: O preço inclui a limpeza e a manutenção da instalação provisória durante o período de aluguel.
Inclui: Montagem, instalação e verificação.
Critério de medição de projeto: Número de unidades previstas, segundo Plano de Segurança e Saúde.
Critério de quantitativos de obra: Amortização em forma de aluguel mensal, segundo as condições definidas no contrato subscrito com a empresa fornecedora.

| Código | Un | Descrição | Rendimento | Preço | Importância |
|---|---|---|---|---|---|
| mt50cas010e | Un | Mês de aluguel de contêiner para Lavabos em obra, de 4,10x1,90x2,30 m (7,80 m²), composta por: estrutura metálica através de perfis dobrados a frio; parede de chapa nervurada e galvanizada com acabamento de pintura pré-lacada; cobertura de chapa galvanizada ondulada reforçada com perfis de aço; isolamento interior com lã de vidro combinada com poliestireno expandido; instalações de abastecimento de água, saneamento e eletricidade e força com tomada exterior a 230 V; tubos fluorescentes e ponto de luz exterior; aquecedor de acumulação elétrico de 50 litros de capacidade; janelas de correr de alumínio anodizado, com vidro de 6 mm e grades; porta de entrada de chapa galvanizada de 1 mm com fechadura; piso contraplacado hidrófugo com camada fenólica antiderrapante; revestimento com painel melaminado em paredes; duas bacias sanitárias, duas bases de chuveiro e lavatório de três torneiras, de fibra de vidro com acabamento em gelcoat branco e pintura antiderrapante; porta de madeira em bacia sanitária e cortina no chuveiro. (material) | 1.000 | 611.29 | 611.29 |
| % | % | Custos diretos complementares | 2 % | 611.29 | 12.23 |
|  |  | Custos diretos |  |  | 623.52 |
