# Construção de instalação provisória para escritório

- Propriedade do ficheiro: CYPE INGENIEROS, S.A.
- Formato: FIEBDC-3/2002
- Âmbito geográfico: Brasil
- Moeda: BRL
- Custos indiretos: 3.00 %
- Despesas gerais: 13.00 %
- Lucro: 6.00 %
- IVA: 17.00 %

## Y Segurança e saúde

### YP Instalações provisórias de higiene e bem-estar

#### YPC Instalações pré-fabricadas (aluguel/construção/adaptação de locais)

**YPC084** m² Construção de instalação provisória para escritório.
Execução, desmontagem e demolição posterior de instalação provisória para escritório com lavabo (lavatório e bacia sanitária) em obra, composta por: fundação de concreto, lastro sobre pedra, paredes de bloco de concreto, sem revestir, com pano interior de bloco cerâmico furado, cobertura de painel sanduíche sobre perfis metálicos, isolamento térmico, distribuição interior, instalações de telecomunicações, abastecimento de água, saneamento e eletricidade, revestimento de granilite nos pisos, ladrilhamento na zona do banheiro e revestimento com gesso e pintura nas restantes paredes, aparelhos sanitários, forro de placas de escaiola, portas de madeira pintadas e janelas de alumínio, com vidro e grades.
Critérios considerados na determinação do preço da unidade de obra: O preço inclui os trabalhos auxiliares de pedreiro.
Inclui: Preparação do terreno. Escavação de cavas e valas. Concretagem da fundação. Execução da base de pavimentação. Execução das paredes exteriores. Execução da cobertura sobre os perfis. Colocação do isolamento térmico. Execução da distribuição interior. Revestimento de pisos e paredes. Colocação do forro de placas. Colocação da esquadria. Ligação às instalações da própria obra. Desconexão das instalações. Demolição do conjunto. Fragmentação do entulho em peças manejáveis. Remoção e acumulação de entulho. Limpeza dos restos da obra. Carga manual de entulho em caminhão ou caçamba.
Critério de medição de projeto: Superfície medida segundo Plano de Segurança e Saúde.
Critério de quantitativos de obra: Medir-se-á a superfície realmente executada segundo especificações do Plano de Segurança e Saúde.

| Código | Un | Descrição | Rendimento | Preço | Importância |
|---|---|---|---|---|---|
| mt50cac010f | m² | Construção de instalação provisória para escritório com lavabo, composta por: fundação de concreto armado; lastro de concreto sobre enrocamento de pedra; parede dupla de fachada com pano exterior de bloco de concreto, sem revestir, e pano interior de bloco cerâmico furado; cobertura de painel sanduíche composto de chapas de aço com isolamento incorporado, sobre perfis metálicos; isolamento térmico; distribuição interior com bloco cerâmico furado duplo; instalações de abastecimento de água, saneamento, telecomunicações e eletricidade e força com tomada exterior a 230 V; revestimento de granilite em pisos; ladrilhamento na zona do banheiro e estuque de gesso e pintura nas restantes paredes; aparelhos sanitários (bacia sanitária e lavatório); forro de placas de escaiola; portas de madeira lisas e pintadas e janelas de correr de alumínio natural, com vidro de 6 mm e grades. (material) | 1.000 | 1041.43 | 1041.43 |
| % | % | Custos diretos complementares | 2 % | 1041.43 | 20.83 |
|  |  | Custos diretos |  |  | 1062.26 |
