# Iluminação sequencial

- Propriedade do ficheiro: CYPE INGENIEROS, S.A.
- Formato: FIEBDC-3/2002
- Âmbito geográfico: Brasil
- Moeda: BRL
- Custos indiretos: 3.00 %
- Despesas gerais: 13.00 %
- Lucro: 6.00 %
- IVA: 17.00 %

## Y Segurança e saúde

### YS Sinalização provisória de obras

#### YSB Balizamento

**YSB040** m Iluminação sequencial.
Balizamento provisório através de iluminação sequencial, formada por: bases de borracha reciclada de 800x400x120 mm, amortizáveis em 10 utilizações; balizas de segurança com bandas reflectoras de cor vermelho e branco, amortizáveis em 10 utilizações, colocadas cada 3 m e focos de cor âmbar, com lâmpada Súper Led e lente de 200 mm de diâmetro, amortizáveis em 10 utilizações, alimentados com pilhas de 6 V 4LR25. Inclusive montagem, manutenção em condições seguras durante todo o período de tempo necessário e desmontagem.
Inclui: Montagem e verificação. Desmontagem posterior. Transporte até ao local de armazenamento ou remoção para contentor.
Critério de medição de projeto: Comprimento medido segundo Plano de Segurança e Saúde.
Critério de quantitativos de obra: Será medido o comprimento realmente montado segundo especificações do Plano de Segurança e Saúde.

| Código | Un | Descrição | Rendimento | Preço | Importância |
|---|---|---|---|---|---|
| mt50bal070 | Un | Base de borracha reciclada de 800x400x120 mm, para fixação de baliza de segurança. (material) | 0.045 | 135.20 | 6.08 |
| mt50bal071 | Un | Baliza de segurança com bandas reflectoras em ambas as faces de cor vermelho e branco, para fixação de focos de cascata luminosa, adaptável a base de borracha. (material) | 0.045 | 242.99 | 10.93 |
| mt50bal075 | Un | Foco para cascata luminosa, de cor âmbar, com lâmpada Súper Led e lente de 200 mm de diâmetro. (material) | 0.045 | 617.53 | 27.79 |
| mt50bal041b | Un | Pilha de 6V tipo 4LR25 alcalina. (material) | 0.315 | 46.77 | 14.73 |
| mo120 | h | Operário Montador de proteções e sinalização de Segurança e Saúde. (mão de obra) | 0.575 | 27.81 | 15.99 |
| % | % | Custos diretos complementares | 2 % | 75.52 | 1.51 |
|  |  | Custos diretos |  |  | 77.03 |
