# Corte com explosivos

- Propriedade do ficheiro: CYPE Ingenieros S.A.
- Formato: FIEBDC-3/2016
- Programa: Gerador de preços para construção civil. CYPE Ingenieros, S.A.
- Data: 27/09/2024
- Âmbito geográfico: Brasil
- Moeda: BRL
- Custos indiretos: 3 %
- Despesas gerais: 13 %
- Lucro: 6 %
- IVA: 17 %

## A Preparação do terreno

### AC Movimento de terras em obra civil

#### ACC Terraplenagens

**ACC012** m³ Corte com explosivos.
Corte em rocha, com explosivos e máquina perfuradora hidráulica sobre correntes, com martelo no fundo, e carga para caminhão.
Critérios considerados na determinação do preço da unidade de obra: O preço não inclui o transporte dos materiais escavados.
Inclui: Marcação dos furos. Perfuração dos furos. Transporte e preparação dos explosivos. Colocação dos explosivos. Detonação dos explosivos. Controle posterior à explosão. Extração dos produtos resultantes. Carga para caminhão dos materiais escavados.
Critério de medição de projeto: Volume medido sobre os perfis dos desenhos topográficos de Projeto, que definem o movimento de terras a realizar em obra.
Critério de quantitativos de obra: Medir-se-á o volume escavado sobre os perfis transversais do terreno, uma vez comprovado que os referidos perfis são os corretos segundo especificações de Projeto, sem incluir os incrementos por excessos de escavação não autorizados, nem o enchimento necessário para reconstruir a seção teórica por defeitos imputáveis ao Empreiteiro. Medir-se-á a escavação uma vez realizada e antes de que sobre esta se efetue algum tipo de enchimento. Se o Empreiteiro fechasse a escavação antes de verificada a medição, entender-se-á que se sujeita ao que unilateralmente determine o diretor de fiscalização de obra.

| Código | Un | Descrição | Rendimento | Preço | Importância |
|---|---|---|---|---|---|
| mt08exg030 | kg | Goma-2 ECO, incluindo parte proporcional de detonador, cordão detonante e outros acessórios explosivos. (material) | 0.9 | 12.73 | 11.457 |
| mq05vag010 | h | Máquina perfuradora hidráulica sobre correntes, com martelo no fundo e diâmetro de perfuração de 150 mm. (equipamento) | 0.042 | 472.87 | 19.861 |
| mq01pao010b | h | Pá carregadeira sobre correntes, de 96 kW/1,8 m³, equipada com fresa. (equipamento) | 0.033 | 195.11 | 6.439 |
| mo002 | h | Cabo de fogo. (mão de obra) | 0.059 | 32.24 | 1.902 |
| % | % | Custos diretos complementares | 2 % | 39.659 | 0.793 |
|  |  | Custos diretos |  |  | 40.452 |

Resíduos:
- escavação: ruo170504 Solos e rochas que não contêm substâncias perigosas. (componente de resíduo); rendimento 2509 kg; Código LER 17 05 04; Massa do elemento 1 kg; Volume 0.000625 m3

## Recursos

**mt08exg030** kg Goma-2 ECO, incluindo parte proporcional de detonador, cordão detonante e outros acessórios explosivos
Dados técnicos: Custo energético 100.008 MJ; Emissão de CO2 14.812 kg; Código LER 16 04 03; Massa do elemento 1 kg; Volume 0.001 m3
Resíduos:
- embalagem: re150101 Embalagens de papel e cartão. (componente de resíduo); rendimento 0.014 kg; Código LER 15 01 01; Massa do elemento 1 kg; Volume 0.001333 m3
