# Aterro

- Propriedade do ficheiro: CYPE Ingenieros S.A.
- Formato: FIEBDC-3/2016
- Programa: Gerador de preços para construção civil. CYPE Ingenieros, S.A.
- Data: 29/10/2025
- Âmbito geográfico: Brasil
- Moeda: BRL
- Custos indiretos: 3 %
- Despesas gerais: 13 %
- Lucro: 6 %
- IVA: 17 %

## A Preparação do terreno

### AC Movimento de terras em obra civil

#### ACC Terraplenagens

**ACC020** m³ Aterro.
Aterro para núcleo, através do espalhamento em camadas de espessura não superior a 30 cm de material de empréstimo, e posterior compactação com meios mecânicos até alcançar uma densidade seca não inferior a 95% da máxima obtida no teste Proctor Modificado, e isso quantas vezes for necessário, até conseguir a cota de subrasante.
Critérios considerados na determinação do preço da unidade de obra: O preço não inclui a realização do ensaio Proctor Modificado.
Inclui: Implantação geral e fixação dos pontos e níveis de referência. Marcação das bordas da base de aterro. Preparação da superfície de apoio. Carga, transporte e espalhamento por camadas de espessura uniforme. Humidificação ou secagem de cada camada. Compactação por camadas.
Critério de medição de projeto: Volume medido sobre os perfis dos desenhos topográficos de Projeto, que definem o movimento de terras a realizar em obra.
Critério de quantitativos de obra: Será medido o volume de enchimento sobre os perfis transversais do terreno realmente executados, compactados e terminados segundo especificações de Projeto, sempre que os assentamentos médios da base devido à sua compressibilidade sejam inferiores a dois por cento da altura média do enchimento tipo aterro. Em caso contrário, poderá pagar-se o excesso de volume de enchimento, sempre que este assentamento da base tenha sido comprovado mediante a instrumentação adequada, cuja instalação e custo correrá a cargo do Empreiteiro. Não serão de pagamento os enchimentos que forem necessários para restituir ao solo de fundação as cotas projetadas devido a um excesso de escavação ou qualquer outro caso de execução incorreta imputável ao Empreiteiro, nem os acréscimos não previstos neste Projeto, estando o Empreiteiro obrigado a corrigir à sua custa os defeitos sem direito a recebimento adicional algum.

| Código | Un | Descrição | Rendimento | Preço | Importância |
|---|---|---|---|---|---|
| mt01art030d | m³ | Material de entrega, para formação de aterros. (material) | 1 | 16.22 | 16.220 |
| mq01pan010a | h | Pá carregadeira sobre pneus de 120 kW/1,9 m³. (equipamento) | 0.033 | 175.39 | 5.788 |
| mq04cab010b | h | Caminhão basculante de 10 t de carga, de 147 kW. (equipamento) | 0.05 | 143.7 | 7.185 |
| mq01doz010a | h | Buldôzer de esteira D-6 de 103 kW. (equipamento) | 0.088 | 291.89 | 25.686 |
| mq02cia020j | h | Caminhão cisterna, de 8 m³ de capacidade. (equipamento) | 0.022 | 462.84 | 10.182 |
| mq02rov010i | h | Compactador monocilíndrico vibrante auto-propulsado, de 129 kW, de 16,2 t, largura de trabalho 213,4 cm. (equipamento) | 0.05 | 271.61 | 13.581 |
| mq01mot010a | h | Motoniveladora de 141 kW. (equipamento) | 0.019 | 295.51 | 5.615 |
| mo087 | h | Ajudante de obras de construção civil. (mão de obra) | 0.08 | 31.49 | 2.519 |
| % | % | Custos diretos complementares | 2 % | 86.776 | 1.736 |
|  |  | Custos diretos |  |  | 88.512 |

Resíduos:
- colocação: mt01art030d Material de entrega, para formação de aterros; fator de resíduo 0.00497201

## Recursos

**mt01art030d** m³ Material de entrega, para formação de aterros
Dados técnicos: Custo energético 574.000 MJ; Emissão de CO2 41.000 kg; Código LER 17 05 04; Massa do elemento 2050 kg; Volume 1.28125 m3
