# Escavação de valas, com meios mecânicos

- Propriedade do ficheiro: CYPE Ingenieros S.A.
- Formato: FIEBDC-3/2016
- Programa: Gerador de preços para construção civil. CYPE Ingenieros, S.A.
- Data: 14/02/2025
- Âmbito geográfico: Brasil
- Moeda: BRL
- Custos indiretos: 3 %
- Despesas gerais: 13 %
- Lucro: 6 %
- IVA: 17 %

## A Preparação do terreno

### AC Movimento de terras em obra civil

#### ACE Escavações

**ACE040** m³ Escavação de valas, com meios mecânicos.
Escavação de valas em rocha, de até 1,25 m de profundidade máxima, com meios mecânicos, e carregamento em caminhão.
Critérios considerados na determinação do preço da unidade de obra: O preço não inclui o transporte dos materiais escavados.
Inclui: Marcação no terreno. Localização dos pontos topográficos. Escavação em sucessivas camadas horizontais e extração de terras. Carga para caminhão dos materiais escavados.
Critério de medição de projeto: Volume medido sobre as seções teóricas da escavação, segundo documentação gráfica de Projeto.
Critério de quantitativos de obra: Medir-se-á o volume teórico executado segundo especificações de Projeto, sem incluir os incrementos por excessos de escavação não autorizados, nem o enchimento necessário para reconstruir a seção teórica por defeitos imputáveis ao Empreiteiro. Medir-se-á a escavação uma vez realizada e antes de que sobre esta se efetue algum tipo de enchimento. Se o Empreiteiro fechasse a escavação antes de verificada a medição, entender-se-á que se sujeita ao que unilateralmente determine o diretor de fiscalização de obra.

| Código | Un | Descrição | Rendimento | Preço | Importância |
|---|---|---|---|---|---|
| mq01ret030b | h | Retroescavadeira sobre pneus, de 55 kW, com martelo rompedor. (equipamento) | 0.605 | 224.36 | 135.738 |
| mq01exn020a | h | Retroescavadeira hidráulica sobre pneus, de 105 kW. (equipamento) | 0.308 | 202.08 | 62.241 |
| mo087 | h | Ajudante de obras de construção civil. (mão de obra) | 0.768 | 31.49 | 24.184 |
| % | % | Custos diretos complementares | 2 % | 222.163 | 4.443 |
|  |  | Custos diretos |  |  | 226.606 |

Resíduos:
- escavação: ruo170504 Solos e rochas que não contêm substâncias perigosas. (componente de resíduo); rendimento 2790 kg; Código LER 17 05 04; Massa do elemento 1 kg; Volume 0.000625 m3
