# Enchimento de valas, com agregados reciclados

- Propriedade do ficheiro: CYPE Ingenieros S.A.
- Formato: FIEBDC-3/2016
- Programa: Gerador de preços para construção civil. CYPE Ingenieros, S.A.
- Data: 29/05/2024
- Âmbito geográfico: Brasil
- Moeda: BRL
- Custos indiretos: 3 %
- Despesas gerais: 13 %
- Lucro: 6 %
- IVA: 17 %

## A Preparação do terreno

### AC Movimento de terras em obra civil

#### ACR Espalhamentos, enchimentos e compactações

**ACR021** m³ Enchimento de valas, com agregados reciclados.
Enchimento de valas com areia de material reciclado de concreto de 0 a 5 mm de diâmetro.
Inclui: Espalhamento do material de enchimento em camadas de espessura uniforme. Humidificação ou secagem de cada camada.
Critério de medição de projeto: Volume medido sobre as seções teóricas da escavação, segundo documentação gráfica de Projeto.
Critério de quantitativos de obra: Medir-se-á, em perfil compactado, o volume realmente executado segundo especificações de Projeto, sem incluir os incrementos por excessos de escavação não autorizados.

| Código | Un | Descrição | Rendimento | Preço | Importância |
|---|---|---|---|---|---|
| mt01aro020b | t | Areia de material reciclado de concreto, de granulometria compreendida entre 0 e 5 mm, fornecida através de caminhão. (material) | 1.9 | 27.94 | 53.086 |
| mo087 | h | Ajudante de obras de construção civil. (mão de obra) | 0.69 | 30.23 | 20.859 |
| % | % | Custos diretos complementares | 2 % | 73.945 | 1.479 |
|  |  | Custos diretos |  |  | 75.424 |

Resíduos:
- colocação: mt01aro020b Areia de material reciclado de concreto, de granulometria compreendida entre 0 e 5 mm, fornecida através de caminhão; fator de resíduo 0.00729853

## Recursos

**mt01aro020b** t Areia de material reciclado de concreto, de granulometria compreendida entre 0 e 5 mm, fornecida através de caminhão
Dados técnicos: Custo energético 71.000 MJ; Emissão de CO2 10.000 kg; Código LER 01 04 08; Massa do elemento 1000 kg; Volume 0.666667 m3
