# Enchimento de valas, com agregados reciclados

- Propriedade do ficheiro: CYPE Ingenieros S.A.
- Formato: FIEBDC-3/2016
- Programa: Gerador de preços para construção civil. CYPE Ingenieros, S.A.
- Data: 29/05/2024
- Âmbito geográfico: Brasil
- Moeda: BRL
- Custos indiretos: 3 %
- Despesas gerais: 13 %
- Lucro: 6 %
- IVA: 17 %

## A Preparação do terreno

### AC Movimento de terras em obra civil

#### ACR Espalhamentos, enchimentos e compactações

**ACR021** m³ Enchimento de valas, com agregados reciclados.
Enchimento de valas com areia de material reciclado misto de concreto e cerâmica de 0 a 5 mm de diâmetro.
Inclui: Espalhamento do material de enchimento em camadas de espessura uniforme. Humidificação ou secagem de cada camada.
Critério de medição de projeto: Volume medido sobre as seções teóricas da escavação, segundo documentação gráfica de Projeto.
Critério de quantitativos de obra: Medir-se-á, em perfil compactado, o volume realmente executado segundo especificações de Projeto, sem incluir os incrementos por excessos de escavação não autorizados.

| Código | Un | Descrição | Rendimento | Preço | Importância |
|---|---|---|---|---|---|
| mt01aro020d | t | Areia de material reciclado misto de concreto e cerâmica, de granulometria compreendida entre 0 e 5 mm, fornecida através de caminhão. (material) | 1.85 | 23.81 | 44.049 |
| mq01pan010a | h | Pá carregadeira sobre pneus de 120 kW/1,9 m³. (equipamento) | 0.011 | 164.9 | 1.814 |
| mo087 | h | Ajudante de obras de construção civil. (mão de obra) | 0.023 | 30.23 | 0.695 |
| % | % | Custos diretos complementares | 2 % | 46.558 | 0.931 |
|  |  | Custos diretos |  |  | 47.489 |

Resíduos:
- colocação: mt01aro020d; fator de resíduo 0.00771784

## Recursos

**mt01aro020d** t Areia de material reciclado misto de concreto e cerâmica
Dados técnicos: Custo energético 71.000 MJ; Emissão de CO2 0.900 kg; Código LER 01 04 08; Massa do elemento 1000 kg; Volume 0.666667 m3
