# Poço drenante, de concreto simples

- Propriedade do ficheiro: CYPE Ingenieros S.A.
- Formato: FIEBDC-3/2016
- Programa: Gerador de preços para construção civil. CYPE Ingenieros, S.A.
- Data: 01/10/2024
- Âmbito geográfico: Brasil
- Moeda: BRL
- Custos indiretos: 3 %
- Despesas gerais: 13 %
- Lucro: 6 %
- IVA: 17 %

## A Preparação do terreno

### AU Drenagens

#### AUP Poços

**AUP020** Un Poço drenante, de concreto simples.
Fornecimento e montagem de poço drenante composto por elementos pré-fabricados de concreto simples, de 1,00 m de diâmetro interior e de 1,5 m de altura útil interior, formado por: base de 25 cm de espessura de concreto C30 classe de agressividade ambiental III e tipo de ambiente industrial, brita 1, consistência S50 levemente armada com tela eletrossoldada L 335 15x30 cm de aço CA-60; cone assimétrico pré-fabricado de concreto simples, com união rígida macho-fêmea com junta de borracha, de 100 a 60 cm de diâmetro interior e 60 cm de altura, resistência à compressão maior que 250 kg/cm²; manilha pré-fabricada de concreto simples, com união rígida macho-fêmea com junta de borracha, de 100 cm de diâmetro interior e 50 cm de altura, resistência à compressão maior que 250 kg/cm²; enchimento do tardoz do poço com concreto simples C15 classe de agressividade ambiental I e tipo de ambiente rural, brita 1, consistência S50; com tampa e marco de ferro fundido carga de ruptura 400 kN, instalado em faixas de rodagem, incluindo vias pedonais, ou zonas de estacionamento para todo o tipo de veículos. Inclusive material para ligações e arremates, junta expansiva para vedação de juntas e material elastômero para ajuste entre a tampa e marco.
Critérios considerados na determinação do preço da unidade de obra: O preço não inclui a escavação, as bombas de drenagem nem o enchimento perimetral posterior com material de drenagem.
Inclui: Marcação. Colocação da tela eletrossoldada. Concretagem e compactação do concreto na execução da base. Montagem. Formação do canal no fundo da câmara de inspeção. Execução de furos para a ligação dos coletores à câmara de inspeção. Ligação dos coletores ao poço. Vedação de juntas. Colocação dos degraus. Concretagem e compactação do concreto no enchimento do perímetro exterior do poço. Colocação de marco, tampa removível e acessórios. Verificação do seu correto funcionamento.
Critério de medição de projeto: Número de unidades previstas, segundo documentação gráfica de Projeto.
Critério de quantitativos de obra: Medir-se-á o número de unidades realmente executadas segundo especificações de Projeto.

| Código | Un | Descrição | Rendimento | Preço | Importância |
|---|---|---|---|---|---|
| mt10haf080qha | m³ | Concreto C30 classe de agressividade ambiental III e tipo de ambiente industrial, brita 1, consistência S50, dosado em central, segundo ABNT NBR 8953. (material) | 0.45 | 372.09 | 167.441 |
| mt07ame060iCf | m² | Tela eletrossoldada L 335 15x30 cm, com fios longitudinais de 8 mm de diâmetro e fios transversais de 6,0 mm de diâmetro, aço CA-60, segundo ABNT NBR 7481. (material) | 1.75 | 48.55 | 84.963 |
| mt46phm010b | Un | Manilha pré-fabricada de concreto simples, com união rígida macho-fêmea com junta de borracha, de 100 cm de diâmetro interior e 50 cm de altura, resistência à compressão maior que 250 kg/cm², para formação de câmara de inspeção. (material) | 1 | 117.04 | 117.040 |
| mt46phm020b | Un | Cone assimétrico pré-fabricado de concreto simples, com união rígida macho-fêmea com junta de borracha, de 100 a 60 cm de diâmetro interior e 60 cm de altura, resistência à compressão maior que 250 kg/cm², para formação de câmara de inspeção. (material) | 1 | 165.31 | 165.310 |
| mt46tpr010q | Un | Tampa circular com bloqueio através de trincos e marco de ferro fundido dúctil de 850 mm de diâmetro exterior e 100 mm de altura, passagem livre de 600 mm, para câmara, carga de ruptura 400 kN. Tampa revestida com tinta betuminosa e marco provido de junta de insonorização de polietileno e dispositivo anti-roubo. (material) | 1 | 339.98 | 339.980 |
| mt46phm050 | Un | Degrau de polipropileno enformado em U, para câmara, de 330x160 mm, seção transversal de D=25 mm. (material) | 4 | 13.75 | 55.000 |
| mt10hmf060aha | m³ | Concreto simples C15 classe de agressividade ambiental I e tipo de ambiente rural, brita 1, consistência S50, dosado em central, segundo ABNT NBR 8953. (material) | 1.35 | 300.48 | 405.648 |
| mt46phm060 | m | Junta expansiva de estrutura maciça. (material) | 1 | 9.49 | 9.490 |
| mq04cag010a | h | Caminhão com grua de carga máxima 6 t. (equipamento) | 0.22 | 215.59 | 47.430 |
| mo020 | h | Pedreiro. (mão de obra) | 4.368 | 32.24 | 140.824 |
| mo113 | h | Auxiliar de serviços gerais. (mão de obra) | 2.27 | 27.81 | 63.129 |
| % | % | Custos diretos complementares | 2 % | 1596.255 | 31.925 |
|  |  | Custos diretos |  |  | 1628.180 |

Resíduos:
- colocação: mt10haf080qha; fator de resíduo 0.00112856
- colocação: mt07ame060iCf; fator de resíduo 0.0075
- colocação: mt46phm010b; fator de resíduo 0.0083
- colocação: mt46phm020b; fator de resíduo 0.0083
- colocação: mt10hmf060aha; fator de resíduo 0.0013323

## Recursos

**mt10haf080qha** m³ Concreto C30 classe de agressividade ambiental III e tipo de ambiente industrial
Dados técnicos: Custo energético 2269.440 MJ; Emissão de CO2 260.040 kg; Código LER 17 01 01; Massa do elemento 2364 kg; Volume 1.576 m3

**mt07ame060iCf** m² Tela eletrossoldada L 335 15x30 cm
Dados técnicos: Custo energético 34.208 MJ; Emissão de CO2 1.775 kg; Código LER 17 04 05; Massa do elemento 3.48 kg; Volume 0.001657 m3

**mt46phm010b** Un Manilha pré-fabricada de concreto simples
Dados técnicos: Custo energético 347.314 MJ; Emissão de CO2 45.232 kg; Código LER 17 01 01; Massa do elemento 348 kg; Volume 0.232 m3
Resíduos:
- embalagem: re170201 Madeira. (componente de resíduo); rendimento 0.017 kg; Código LER 17 02 01; Massa do elemento 1 kg; Volume 0.000909 m3
- embalagem: re170203 Plástico. (componente de resíduo); rendimento 0.005 kg; Código LER 17 02 03; Massa do elemento 1 kg; Volume 0.001667 m3

**mt46phm020b** Un Cone assimétrico pré-fabricado de concreto simples
Dados técnicos: Custo energético 461.164 MJ; Emissão de CO2 60.182 kg; Código LER 17 01 01; Massa do elemento 463 kg; Volume 0.308667 m3
Resíduos:
- embalagem: re170201 Madeira; rendimento 0.017 kg
- embalagem: re170203 Plástico; rendimento 0.005 kg

**mt46tpr010q** Un Tampa circular com bloqueio através de trincos e marco de ferro fundido dúctil de 850 mm de diâmetro exterior e 100 mm
Dados técnicos: Custo energético 1381.150 MJ; Emissão de CO2 86.132 kg
Resíduos:
- embalagem: re150101 Embalagens de papel e cartão. (componente de resíduo); rendimento 0.074 kg; Código LER 15 01 01; Massa do elemento 1 kg; Volume 0.001333 m3

**mt46phm050** Un Degrau de polipropileno enformado em U, para câmara, de 330x160 mm, seção transversal de D=25 mm
Dados técnicos: Custo energético 14.190 MJ; Emissão de CO2 0.650 kg
Resíduos:
- embalagem: re150101 Embalagens de papel e cartão; rendimento 0.076 kg

**mt10hmf060aha** m³ Concreto simples C15 classe de agressividade ambiental I e tipo de ambiente rural
Dados técnicos: Custo energético 1920.000 MJ; Emissão de CO2 240.000 kg; Código LER 17 01 01; Massa do elemento 2400 kg; Volume 1.6 m3

**mt46phm060** m Junta expansiva de estrutura maciça
Dados técnicos: Custo energético 57.746 MJ; Emissão de CO2 2.516 kg
