# Poço drenante pré-fabricado, de polietileno de alta densidade

- Propriedade do ficheiro: CYPE Ingenieros S.A.
- Formato: FIEBDC-3/2016
- Programa: Gerador de preços para construção civil. CYPE Ingenieros, S.A.
- Data: 27/09/2024
- Âmbito geográfico: Brasil
- Moeda: BRL
- Custos indiretos: 3 %
- Despesas gerais: 13 %
- Lucro: 6 %
- IVA: 17 %

## A Preparação do terreno

### AU Drenagens

#### AUP Poços

**AUP025** Un Poço drenante pré-fabricado, de polietileno de alta densidade.
Poço drenante pré-fabricado de polietileno de alta densidade, de 1,5 m de altura e 1,00 m de diâmetro exterior, com dois ramais de ligação de 250 mm de diâmetro, com tampa e marco de ferro fundido carga de ruptura 400 kN, instalado em faixas de rodagem, incluindo vias pedonais, ou zonas de estacionamento para todo o tipo de veículos; sobre base de 25 cm de espessura de concreto C30 classe de agressividade ambiental III e tipo de ambiente industrial, brita 1, consistência S50 levemente armada com tela eletrossoldada L 335 15x30 cm de aço CA-60. Inclusive material para ligações e arremates e material elastômero para ajuste entre a tampa e marco.
Critérios considerados na determinação do preço da unidade de obra: O preço não inclui a escavação, as bombas de drenagem nem o enchimento perimetral posterior com material de drenagem.
Inclui: Marcação. Colocação da tela eletrossoldada. Concretagem e compactação do concreto na execução da base. Montagem. Ligação dos coletores ao poço. Colocação de marco, tampa removível e acessórios. Verificação do seu correto funcionamento.
Critério de medição de projeto: Número de unidades previstas, segundo documentação gráfica de Projeto.
Critério de quantitativos de obra: Medir-se-á o número de unidades realmente executadas segundo especificações de Projeto.

| Código | Un | Descrição | Rendimento | Preço | Importância |
|---|---|---|---|---|---|
| mt10haf080qha | m³ | Concreto C30 classe de agressividade ambiental III e tipo de ambiente industrial, brita 1, consistência S50, dosado em central, segundo ABNT NBR 8953. (material) | 0.45 | 369.32 | 166.194 |
| mt07ame060iCf | m² | Tela eletrossoldada L 335 15x30 cm, com fios longitudinais de 8 mm de diâmetro e fios transversais de 6,0 mm de diâmetro, aço CA-60, segundo ABNT NBR 7481. (material) | 1.75 | 48.03 | 84.053 |
| mt46pdp010k | Un | Poço drenante pré-fabricado de polietileno de alta densidade, de 1,5 m de altura total, composto por base plana; corpo de tubo ranhurado corrugado de parede dupla, série SN-4, rigidez anelar nominal 4 kN/m² e 1000 mm de diâmetro exterior; cone de redução; escada e dois ramais de ligação de 250 mm de diâmetro soldados ao corpo do poço. (material) | 1 | 2852.21 | 2852.210 |
| mt46tpr010q | Un | Tampa circular com bloqueio através de trincos e marco de ferro fundido dúctil de 850 mm de diâmetro exterior e 100 mm de altura, passagem livre de 600 mm, para câmara, carga de ruptura 400 kN. Tampa revestida com tinta betuminosa e marco provido de junta de insonorização de polietileno e dispositivo anti-roubo. (material) | 1 | 337.1 | 337.100 |
| mo020 | h | Pedreiro. (mão de obra) | 1.15 | 32.24 | 37.076 |
| mo113 | h | Auxiliar de serviços gerais. (mão de obra) | 1.15 | 27.81 | 31.982 |
| % | % | Custos diretos complementares | 2 % | 3508.615 | 70.172 |
|  |  | Custos diretos |  |  | 3578.787 |

Resíduos:
- colocação: mt10haf080qha; fator de resíduo 0.00112856
- colocação: mt07ame060iCf; fator de resíduo 0.0075

## Recursos

**mt10haf080qha** m³ Concreto C30 classe de agressividade ambiental III e tipo de ambiente industrial
Dados técnicos: Custo energético 2269.440 MJ; Emissão de CO2 260.040 kg; Código LER 17 01 01; Massa do elemento 2364 kg; Volume 1.576 m3

**mt07ame060iCf** m² Tela eletrossoldada L 335 15x30 cm
Dados técnicos: Custo energético 34.208 MJ; Emissão de CO2 1.775 kg; Código LER 17 04 05; Massa do elemento 3.48 kg; Volume 0.001657 m3

**mt46pdp010k** Un Poço drenante pré-fabricado de polietileno de alta densidade
Dados técnicos: Custo energético 10579.534 MJ; Emissão de CO2 375.265 kg
Resíduos:
- embalagem: re150101 Embalagens de papel e cartão. (componente de resíduo); rendimento 0.086 kg; Código LER 15 01 01; Massa do elemento 1 kg; Volume 0.001333 m3

**mt46tpr010q** Un Tampa circular com bloqueio através de trincos e marco de ferro fundido dúctil de 850 mm de diâmetro exterior e 100 mm
Dados técnicos: Custo energético 1381.150 MJ; Emissão de CO2 86.132 kg
Resíduos:
- embalagem: re150101 Embalagens de papel e cartão; rendimento 0.074 kg
