# Valeta com vegetação

- Propriedade do ficheiro: CYPE Ingenieros S.A.
- Formato: FIEBDC-3/2016
- Programa: Gerador de preços para construção civil. CYPE Ingenieros, S.A.
- Data: 27/09/2024
- Âmbito geográfico: Brasil
- Moeda: BRL
- Custos indiretos: 3 %
- Despesas gerais: 13 %
- Lucro: 6 %
- IVA: 17 %

## A Preparação do terreno

### AU Drenagens

#### AUU Sarjetas

**AUU050** m Valeta com vegetação.
Valeta com vegetação de seção trapezoidal, de 400 cm de perímetro transversal, composto por: geotêxtil com estrutura tridimensional, à base de polipropileno e polietileno de alta densidade (HDPE), cor preto, fixação com estacas de ancoragem, ao terreno e projeção de uma camada de mistura de sementes e substrato de 30 mm de espessura com hidrosementeira.
Critérios considerados na determinação do preço da unidade de obra: O preço não inclui a escavação, o perfilamento nem o enchimento com material de drenagem.
Inclui: Colocação do geotêxtil. Colocação das estacas de ancoragem. Projeção de sementes e substrato.
Critério de medição de projeto: Comprimento medido segundo documentação gráfica de Projeto.
Critério de quantitativos de obra: Medir-se-á o comprimento realmente executado segundo especificações de Projeto.

| Código | Un | Descrição | Rendimento | Preço | Importância |
|---|---|---|---|---|---|
| mt48mae010d | m² | Geotêxtil com estrutura tridimensional, à base de polipropileno e polietileno de alta densidade (HDPE), cor preto, estável aos raios UV, de 25 mm de espessura, de 10x10 mm de vão de malha e de 280 g/m² de massa superficial, alongamento até à ruptura 20% e 3 N/cm² de resistência à tração, fornecido em rolos de 2x25 m. (material) | 4.6 | 15.75 | 72.450 |
| mt48mae015a | Un | Estaca de ancoragem de aço nervurado, em forma de U, de 200x80x200 mm e 8 mm de diâmetro. (material) | 6 | 2.51 | 15.060 |
| mt48sap020a | m³ | Mistura de sementes e substrato, composto de turfa, fibras de madeira, estabilizantes, ácidos húmicos fúlvicos, adubo, argila e retentor de água. (material) | 0.1 | 560.26 | 56.026 |
| mq09hds010 | h | Hidrosementeira com reservatório de 2,5 m³ de capacidade, sobre caminhão. (equipamento) | 0.22 | 138.32 | 30.430 |
| mo041 | h | Oficial de obras de construção civil. (mão de obra) | 0.46 | 32.24 | 14.830 |
| mo087 | h | Ajudante de obras de construção civil. (mão de obra) | 0.23 | 30.23 | 6.953 |
| mo040 | h | Jardineiro. (mão de obra) | 0.23 | 32.24 | 7.415 |
| mo086 | h | Ajudante de jardineiro. (mão de obra) | 0.23 | 30.23 | 6.953 |
| % | % | Custos diretos complementares | 2 % | 210.117 | 4.202 |
|  |  | Custos diretos |  |  | 214.319 |
