# Trincheira de infiltração, com geotêxtil

- Propriedade do ficheiro: CYPE Ingenieros S.A.
- Formato: FIEBDC-3/2016
- Programa: Gerador de preços para construção civil. CYPE Ingenieros, S.A.
- Data: 27/09/2024
- Âmbito geográfico: Brasil
- Moeda: BRL
- Custos indiretos: 3 %
- Despesas gerais: 13 %
- Lucro: 6 %
- IVA: 17 %

## A Preparação do terreno

### AU Drenagens

#### AUZ Valas

**AUZ030** Un Trincheira de infiltração, com geotêxtil.
Trincheira de infiltração, de 60 cm de altura e 40 cm de largura, com um caimento máxima de 3%, com brita filtrante não selecionada, envolta em geotêxtil e compactação em camadas sucessivas de 30 cm de espessura máxima com apiloador de condução manual.
Critérios considerados na determinação do preço da unidade de obra: O preço não inclui a escavação nem o enchimento principal.
Inclui: Colocação do geotêxtil. Espalhamento do material de enchimento em camadas de espessura uniforme. Compactação.
Critério de medição de projeto: Número de unidades previstas, segundo documentação gráfica de Projeto.
Critério de quantitativos de obra: Medir-se-á o número de unidades realmente executadas segundo especificações de Projeto.

| Código | Un | Descrição | Rendimento | Preço | Importância |
|---|---|---|---|---|---|
| mt01ard030b | t | Brita filtrante não selecionada. (material) | 0.36 | 53.06 | 19.102 |
| mt14gso030aaae | m² | Geotêxtil não tecido sintético, termosoldado, de polipropileno, com uma resistência à tração longitudinal de 8 kN/m, uma resistência à tração transversal de 10,1 kN/m, uma abertura de cone ao ensaio de perfuração dinâmica segundo ISO 13433 inferior a 40 mm, resistência CBR ao punçoamento 0,3 kN e uma massa superficial de 120 g/m². (material) | 2.5 | 7.23 | 18.075 |
| mq04dua020b | h | Dumper de descarga frontal de 2 t de carga útil. (equipamento) | 0.022 | 37.99 | 0.836 |
| mq02rop020 | h | Apiloador (Saltitão) de condução manual, de 80 kg, com placa de 30x30 cm. (equipamento) | 0.055 | 14.35 | 0.789 |
| mo041 | h | Oficial de obras de construção civil. (mão de obra) | 0.092 | 32.24 | 2.966 |
| mo087 | h | Ajudante de obras de construção civil. (mão de obra) | 0.184 | 30.23 | 5.562 |
| % | % | Custos diretos complementares | 2 % | 47.330 | 0.947 |
|  |  | Custos diretos |  |  | 48.277 |

Resíduos:
- colocação: mt01ard030b Brita filtrante não selecionada; fator de resíduo 0.00474561
- colocação: mt14gso030aaae; fator de resíduo 0.07

## Recursos

**mt01ard030b** t Brita filtrante não selecionada
Dados técnicos: Custo energético 75.000 MJ; Emissão de CO2 4.000 kg; Código LER 01 04 08; Massa do elemento 1000 kg; Volume 0.666667 m3

**mt14gso030aaae** m² Geotêxtil não tecido sintético
Dados técnicos: Custo energético 16.404 MJ; Emissão de CO2 0.564 kg; Código LER 17 06 04; Massa do elemento 0.12 kg; Volume 0.0002 m3
Resíduos:
- embalagem: re170203 Plástico. (componente de resíduo); rendimento 0.024 kg; Código LER 17 02 03; Massa do elemento 1 kg; Volume 0.001667 m3
