# Muro de gabiões de tela eletrossoldada

- Propriedade do ficheiro: CYPE Ingenieros S.A.
- Formato: FIEBDC-3/2016
- Programa: Gerador de preços para construção civil. CYPE Ingenieros, S.A.
- Data: 19/06/2025
- Âmbito geográfico: Brasil
- Moeda: BRL
- Custos indiretos: 3 %
- Despesas gerais: 13 %
- Lucro: 6 %
- IVA: 17 %

## C Fundações

### CC Contenções

#### CCG Muros de gabiões

**CCG020** m³ Muro de gabiões de tela eletrossoldada.
Muro de gabiões com uma face aparente, de 2000x1000x1000 mm de tela eletrossoldada, de arame de aço galvanizado de 4,5 mm de diâmetro, com uma abertura de malha de 100x100 mm em todas as faces; com diafragma intermediário de 1000x1000 m de tela eletrossoldada, de arame de aço galvanizado de 4,5 mm de diâmetro, com uma abertura de malha de 100x100 mm, fixado com grampos perpendicularmente às malhas de face, traseiras, base e tampa do gabião; e enchimento com meios mecânicos com pedra calcária, de granulometria compreendida entre 70 e 250 mm; montagem e desmontagem do sistema de escoramento e fôrmas necessário para evitar a deformação dos gabiões durante o seu enchimento e garantir o alinhamento e aprumo da estrutura. Inclusive tensores e grampos para formar adequadamente os gabiões.
Inclui: Marcação. Preparação da superfície de apoio. Colocação das redes do gabião, fixadas com grampos. Colocação dos diafragmas intermediários, fixados com grampos. Colocação dos tensores. Montagem do sistema de escoramento e fôrmas dos paramentos à vista dos gabiões. Enchimento dos gabiões. Desmontagem do sistema de escoramento e fôrmas. Remoção do material sobrante.
Critério de medição de projeto: Volume medido sobre a seção teórica de cálculo, segundo documentação gráfica de Projeto.
Critério de quantitativos de obra: Medir-se-á o volume teórico executado segundo especificações de Projeto.

| Código | Un | Descrição | Rendimento | Preço | Importância |
|---|---|---|---|---|---|
| mt07etf010b | Un | Gabião de 2000x1000x1000 mm de tela eletrossoldada, de arame de aço galvanizado, de 4,5 mm de diâmetro, com uma abertura de malha de 100x100 mm em todas as faces, com uma resistência à corrosão em nevoeiro salino superior a 3000 horas segundo ISO 10289 e ISO 9227, uma resistência à tração do arame de entre 500 e 800 N/mm² e uma resistência mínima das soldas de 75% da resistência do arame. (material) | 0.5 | 160.51 | 80.255 |
| mt07etf015a | Un | Diafragma intermediário de 1000x1000 m de tela eletrossoldada, de arame de aço galvanizado, de 4,5 mm de diâmetro, com uma abertura de malha de 100x100 mm, com uma resistência à corrosão em nevoeiro salino superior a 3000 horas segundo ISO 10289 e ISO 9227, uma resistência à tração do arame de entre 500 e 800 N/mm² e uma resistência mínima das soldas de 75% da resistência do arame. (material) | 1.5 | 16.29 | 24.435 |
| mt50spa052b | m | Pranchão de madeira de pinho, de 20x7,2 cm. (material) | 0.3 | 16.04 | 4.812 |
| mt50spa101 | kg | Pregos de aço. (material) | 0.075 | 4.75 | 0.356 |
| mt50spa081a | Un | Escora metálica telescópica, até 3 m de altura. (material) | 0.01 | 48.86 | 0.489 |
| mt07etf020a | Un | Tensor de arame de aço galvanizado, de 5 mm de diâmetro e 510 mm de comprimento, com uma resistência à corrosão em nevoeiro salino superior a 3000 horas segundo ISO 10289 e ISO 9227, uma resistência à tração do arame de entre 500 e 800 N/mm² e uma resistência mínima das soldas de 75% da resistência do arame. (material) | 8 | 1.12 | 8.960 |
| mt07etf025a | Un | Grampo de arame de aço galvanizado, de 3 mm de diâmetro, com uma resistência à tração superior a 1720 N/mm² e uma resistência à abertura superior a 2000 N/mm². (material) | 80 | 0.07 | 5.600 |
| mt06psm010a | m³ | Pedra de calcário de granulometria compreendida entre 70 e 250 mm, com desgaste no ensaio de Los Angeles < 50. (material) | 1.1 | 53.01 | 58.311 |
| mq01exn020a | h | Retroescavadeira hidráulica sobre pneus, de 105 kW. (equipamento) | 0.089 | 202.08 | 17.985 |
| mq04cab010c | h | Caminhão basculante de 12 t de carga, de 162 kW. (equipamento) | 0.075 | 175.14 | 13.136 |
| mo041 | h | Oficial de obras de construção civil. (mão de obra) | 0.212 | 33.34 | 7.068 |
| mo087 | h | Ajudante de obras de construção civil. (mão de obra) | 1.059 | 31.49 | 33.348 |
| % | % | Custos diretos complementares | 4 % | 254.755 | 10.190 |
|  |  | Custos diretos |  |  | 264.945 |

Resíduos:
- colocação: mt07etf010b; fator de resíduo 0.0053
- colocação: mt07etf015a; fator de resíduo 0.0188
- colocação: mt50spa052b Pranchão de madeira de pinho, de 20x7,2 cm; fator de resíduo 1
- colocação: mt50spa101 Pregos de aço; fator de resíduo 0.0045
- colocação: mt50spa081a Escora metálica telescópica, até 3 m de altura; fator de resíduo 1
- colocação: mt07etf025a; fator de resíduo 0.005
- colocação: mt06psm010a Pedra de calcário de granulometria compreendida entre 70 e 250 mm, com desgaste no ensaio de Los Angeles < 50; fator de resíduo 0.0154

## Recursos

**mt07etf010b** Un Gabião de 2000x1000x1000 mm de tela eletrossoldada
Dados técnicos: Custo energético 355.275 MJ; Emissão de CO2 36.032 kg; Código LER 17 04 05; Massa do elemento 14 kg; Volume 0.006667 m3
Resíduos:
- embalagem: re170203 Plástico. (componente de resíduo); rendimento 0.04 kg; Código LER 17 02 03; Massa do elemento 1 kg; Volume 0.001667 m3

**mt07etf015a** Un Diafragma intermediário de 1000x1000 m de tela eletrossoldada
Dados técnicos: Custo energético 353.822 MJ; Emissão de CO2 35.960 kg; Código LER 17 04 05; Massa do elemento 14 kg; Volume 0.006667 m3
Resíduos:
- embalagem: re170203 Plástico; rendimento 0.025 kg

**mt50spa052b** m Pranchão de madeira de pinho, de 20x7,2 cm
Dados técnicos: Custo energético 1124.755 MJ; Emissão de CO2 -15.401 kg; Código LER 17 02 01; Massa do elemento 8.28 kg; Volume 0.007527 m3

**mt50spa101** kg Pregos de aço
Dados técnicos: Custo energético 14.060 MJ; Emissão de CO2 0.570 kg; Código LER 17 04 05; Massa do elemento 1 kg; Volume 0.000476 m3

**mt50spa081a** Un Escora metálica telescópica, até 3 m de altura
Dados técnicos: Custo energético 139.194 MJ; Emissão de CO2 5.643 kg; Código LER 17 04 05; Massa do elemento 9.9 kg; Volume 0.004714 m3

**mt07etf025a** Un Grampo de arame de aço galvanizado
Dados técnicos: Custo energético 1.281 MJ; Emissão de CO2 0.131 kg; Código LER 17 04 05; Massa do elemento 0.051 kg; Volume 0.000024 m3
Resíduos:
- embalagem: re150101 Embalagens de papel e cartão. (componente de resíduo); rendimento 0.001 kg; Código LER 15 01 01; Massa do elemento 1 kg; Volume 0.001333 m3

**mt06psm010a** m³ Pedra de calcário de granulometria compreendida entre 70 e 250 mm, com desgaste no ensaio de Los Angeles < 50
Dados técnicos: Custo energético 2736.000 MJ; Emissão de CO2 64.000 kg; Código LER 01 04 13; Massa do elemento 1600 kg; Volume 1.066667 m3
