# Revestimento de muro de concreto com peças irregulares de pedra natural

- Propriedade do ficheiro: CYPE Ingenieros S.A.
- Formato: FIEBDC-3/2016
- Programa: Gerador de preços para construção civil. CYPE Ingenieros, S.A.
- Data: 29/05/2024
- Âmbito geográfico: Brasil
- Moeda: BRL
- Custos indiretos: 3 %
- Despesas gerais: 13 %
- Lucro: 6 %
- IVA: 17 %

## C Fundações

### CC Contenções

#### CCH Muros de contenção de concreto

**CCH050** m² Revestimento de muro de concreto com peças irregulares de pedra natural.
Revestimento de muro de concreto, até 3 m de altura, com peças irregulares de ardósia, de entre 0,5 e 1,5 cm de espessura, acabamento natural, assentes argamassa colante tipo ACIII, composta de cimento cinza, areia de quartzo, aditivos e polímeros, densidade 1400 kg/m³ e rejuntamento com o mesmo material.
Inclui: Preparação da superfície suporte. Preparação das peças. Colocação das peças. Rejuntamento. Limpeza.
Critério de medição de projeto: Superfície medida segundo documentação gráfica de Projeto.
Critério de quantitativos de obra: Medir-se-á a superfície realmente executada segundo especificações de Projeto.

| Código | Un | Descrição | Rendimento | Preço | Importância |
|---|---|---|---|---|---|
| mt19pbr030a | m² | Peças irregulares de ardósia, de entre 0,5 e 1,5 cm de espessura, acabamento natural. (material) | 1 | 12.74 | 12.740 |
| mt09mcr350c | kg | Argamassa colante tipo ACIII, composta de cimento cinza, areia de quartzo, aditivos e polímeros, densidade 1400 kg/m³, segundo ABNT NBR 14081. (material) | 5.2 | 2.02 | 10.504 |
| mt08aaa010a | m³ | Água. (material) | 0.002 | 3.77 | 0.008 |
| mo022 | h | Colocador de pedra natural. (mão de obra) | 1.379 | 32.24 | 44.459 |
| mo060 | h | Ajudante de colocador de pedra natural. (mão de obra) | 1.379 | 30.23 | 41.687 |
| % | % | Custos diretos complementares | 2 % | 109.398 | 2.188 |
|  |  | Custos diretos |  |  | 111.586 |

Resíduos:
- colocação: mt09mcr350c; fator de resíduo 0.07

## Recursos

**mt09mcr350c** kg Argamassa colante tipo ACIII
Dados técnicos: Custo energético 2.251 MJ; Emissão de CO2 0.184 kg; Código LER 17 09 04; Massa do elemento 1 kg; Volume 0.000667 m3
Resíduos:
- embalagem: re170203 Plástico. (componente de resíduo); rendimento 0.003 kg; Código LER 17 02 03; Massa do elemento 1 kg; Volume 0.001667 m3

**mt08aaa010a** m³ Água
Dados técnicos: Custo energético 60.000 MJ; Emissão de CO2 30.000 kg
