# Corte de piso

- Propriedade do ficheiro: CYPE Ingenieros S.A.
- Formato: FIEBDC-3/2016
- Programa: Gerador de preços para construção civil. CYPE Ingenieros, S.A.
- Data: 27/09/2024
- Âmbito geográfico: Brasil
- Moeda: BRL
- Custos indiretos: 3 %
- Despesas gerais: 13 %
- Lucro: 6 %
- IVA: 17 %

## D Demolições

### DM Pisos

#### DMC Cortes

**DMC010** m Corte de piso.
Corte de piso de qualquer tipo, através de máquina cortadora de piso, e carga manual em caminhão ou caçamba.
Inclui: Marcação das zonas a cortar. Corte do piso. Limpeza dos restos da obra. Carga manual de entulho em caminhão ou caçamba.
Critério de medição de projeto: Comprimento medido segundo documentação gráfica de Projeto.
Critério de quantitativos de obra: Medir-se-á o comprimento realmente executado segundo especificações de Projeto.

| Código | Un | Descrição | Rendimento | Preço | Importância |
|---|---|---|---|---|---|
| mq11eqc010 | h | Cortadora de piso com arranque, deslocamento e regulação do disco de corte manuais. (equipamento) | 0.061 | 151.26 | 9.227 |
| mo087 | h | Ajudante de obras de construção civil. (mão de obra) | 0.063 | 30.23 | 1.904 |
| % | % | Custos diretos complementares | 2 % | 11.131 | 0.223 |
|  |  | Custos diretos |  |  | 11.354 |
