# Eliminação de marca rodoviária longitudinal

- Propriedade do ficheiro: CYPE Ingenieros S.A.
- Formato: FIEBDC-3/2016
- Programa: Gerador de preços para construção civil. CYPE Ingenieros, S.A.
- Data: 29/05/2024
- Âmbito geográfico: Brasil
- Moeda: BRL
- Custos indiretos: 3 %
- Despesas gerais: 13 %
- Lucro: 6 %
- IVA: 17 %

## D Demolições

### DM Pisos

#### DMS Sinalização viária

**DMS010** m Eliminação de marca rodoviária longitudinal.
Eliminação de marca rodoviária longitudinal contínua, de tinta, através de equipamento de apicoamento, e carga manual em caminhão ou caçamba.
Inclui: Marcação. Apicoamento do piso. Varredura através de varredora mecânica. Limpeza dos restos da obra. Carga manual de entulho em caminhão ou caçamba.
Critério de medição de projeto: Comprimento medido segundo documentação gráfica de Projeto.
Critério de quantitativos de obra: Medir-se-á o comprimento realmente executado segundo especificações de Projeto.

| Código | Un | Descrição | Rendimento | Preço | Importância |
|---|---|---|---|---|---|
| mq06aca020 | h | Equipamento de apicoamento para piso de concreto, com sistema de aspiração. (equipamento) | 0.003 | 38.43 | 0.115 |
| mq11bar010 | h | Varredora rebocada com motor auxiliar. (equipamento) | 0.003 | 244 | 0.732 |
| mq04dua020a | h | Dumper de descarga frontal de 1,5 t de carga útil. (equipamento) | 0.003 | 21.52 | 0.065 |
| mo087 | h | Ajudante de obras de construção civil. (mão de obra) | 0.01 | 30.23 | 0.302 |
| % | % | Custos diretos complementares | 2 % | 1.214 | 0.024 |
|  |  | Custos diretos |  |  | 1.238 |
