# Desmontagem de lixeira

- Propriedade do ficheiro: CYPE Ingenieros S.A.
- Formato: FIEBDC-3/2016
- Programa: Gerador de preços para construção civil. CYPE Ingenieros, S.A.
- Data: 29/05/2024
- Âmbito geográfico: Brasil
- Moeda: BRL
- Custos indiretos: 3 %
- Despesas gerais: 13 %
- Lucro: 6 %
- IVA: 17 %

## D Demolições

### DT Equipamento urbano

#### DTM Mobiliário urbano

**DTM020** Un Desmontagem de lixeira.
Desmontagem de lixeira de aço galvanizado, com martelo pneumático, e carga manual em caminhão ou caçamba.
Critérios considerados na determinação do preço da unidade de obra: O preço inclui a reparação de defeitos na superfície de apoio.
Inclui: Desmontagem do elemento. Reparação da superfície de apoio. Remoção e armazenamento do material desmontado. Limpeza dos restos da obra. Carga manual do material desmontado e restos da obra em caminhão ou caçamba.
Critério de medição de projeto: Número de unidades previstas, segundo documentação gráfica de Projeto.
Critério de quantitativos de obra: Será medido o número de unidades realmente desmontadas segundo especificações de Projeto.

| Código | Un | Descrição | Rendimento | Preço | Importância |
|---|---|---|---|---|---|
| mq05mai030 | h | Martelo pneumático. (equipamento) | 0.102 | 16.72 | 1.705 |
| mq05pdm110 | h | Compressor portátil diesel média pressão 10 m³/min. (equipamento) | 0.046 | 28.37 | 1.305 |
| mo041 | h | Oficial de obras de construção civil. (mão de obra) | 0.097 | 32.24 | 3.127 |
| mo087 | h | Ajudante de obras de construção civil. (mão de obra) | 0.135 | 30.23 | 4.081 |
| % | % | Custos diretos complementares | 2 % | 10.218 | 0.204 |
|  |  | Custos diretos |  |  | 10.422 |

Resíduos:
- demolição: ruo170203 Plástico. (componente de resíduo); rendimento 0.84 kg; Código LER 17 02 03; Massa do elemento 1 kg; Volume 0.001667 m3
- demolição: ruo170405 Ferro e aço. (componente de resíduo); rendimento 13.16 kg; Código LER 17 04 05; Massa do elemento 1 kg; Volume 0.000476 m3
