# Tubo de ferro fundido dúctil

- Propriedade do ficheiro: CYPE Ingenieros S.A.
- Formato: FIEBDC-3/2016
- Programa: Gerador de preços para construção civil. CYPE Ingenieros, S.A.
- Data: 14/02/2025
- Âmbito geográfico: Brasil
- Moeda: BRL
- Custos indiretos: 3 %
- Despesas gerais: 13 %
- Lucro: 6 %
- IVA: 17 %

## I Instalações

### IU Urbanas

#### IUA Redes de água potável

**IUA010** m Tubo de ferro fundido dúctil.
Tubo de ferro fundido dúctil para união por boca e ponta lisa, com junta elastomérica standard, de 100 mm de diâmetro nominal. Inclusive juntas de borracha e lubrificante para montagem.
Critérios considerados na determinação do preço da unidade de obra: O preço inclui os equipamentos e a maquinaria necessários para o deslocamento e a colocação em obra dos elementos.
Inclui: Marcação do traçado da tubulação. Descida e colocação dos tubos no fundo da vala. Montagem, ligação e verificação do seu correto funcionamento.
Critério de medição de projeto: Comprimento medido segundo documentação gráfica de Projeto.
Critério de quantitativos de obra: Medir-se-á o comprimento realmente executado segundo especificações de Projeto.

| Código | Un | Descrição | Rendimento | Preço | Importância |
|---|---|---|---|---|---|
| mt37tfd010ca | m | Tubo de ferro fundido dúctil para união por boca e ponta lisa, com junta elastomérica standard, de 100 mm de diâmetro nominal. (material) | 1 | 85.47 | 85.470 |
| mt11ade100a | kg | Lubrificante para união através de junta elástica de tubos e acessórios. (material) | 0.002 | 62.85 | 0.126 |
| mq04cag010a | h | Caminhão com grua de carga máxima 6 t. (equipamento) | 0.011 | 215.59 | 2.371 |
| mo008 | h | Encanador. (mão de obra) | 0.034 | 42.82 | 1.456 |
| mo107 | h | Ajudante de encanador. (mão de obra) | 0.034 | 32.08 | 1.091 |
| % | % | Custos diretos complementares | 2 % | 90.514 | 1.810 |
|  |  | Custos diretos |  |  | 92.324 |
