# Transformador em banho de óleo

- Propriedade do ficheiro: CYPE Ingenieros S.A.
- Formato: FIEBDC-3/2016
- Programa: Gerador de preços para construção civil. CYPE Ingenieros, S.A.
- Data: 14/02/2025
- Âmbito geográfico: Brasil
- Moeda: BRL
- Custos indiretos: 3 %
- Despesas gerais: 13 %
- Lucro: 6 %
- IVA: 17 %

## I Instalações

### IU Urbanas

#### IUC Centros de transformação

**IUC010** Un Transformador em banho de óleo.
Transformador trifásico em banho de óleo, com refrigeração natural, de 25 kVA de potência, de 24 kV de tensão atribuída, 20 kV de tensão do primário e 420 V de tensão do secundário em vazio, de 50 Hz de frequência, e grupo de ligação Dyn11. Inclusive acessórios necessários para a sua correta instalação.
Inclui: Montagem, ligação e verificação do seu correto funcionamento.
Critério de medição de projeto: Número de unidades previstas, segundo documentação gráfica de Projeto.
Critério de quantitativos de obra: Medir-se-á o número de unidades realmente executadas segundo especificações de Projeto.

| Código | Un | Descrição | Rendimento | Preço | Importância |
|---|---|---|---|---|---|
| mt35tra010a | Un | Transformador trifásico em banho de óleo, com refrigeração natural, de 25 kVA de potência, de 24 kV de tensão atribuída, 20 kV de tensão do primário e 420 V de tensão do secundário em vazio, de 50 Hz de frequência, e grupo de ligação Dyn11. (material) | 1 | 20436.85 | 20436.850 |
| mo003 | h | Eletricista. (mão de obra) | 9.196 | 42.82 | 393.773 |
| mo102 | h | Ajudante de eletricista. (mão de obra) | 9.196 | 32.08 | 295.008 |
| % | % | Custos diretos complementares | 2 % | 21125.631 | 422.513 |
|  |  | Custos diretos |  |  | 21548.144 |
