# Cela modular

- Propriedade do ficheiro: CYPE Ingenieros S.A.
- Formato: FIEBDC-3/2016
- Programa: Gerador de preços para construção civil. CYPE Ingenieros, S.A.
- Data: 01/10/2024
- Âmbito geográfico: Brasil
- Moeda: BRL
- Custos indiretos: 3 %
- Despesas gerais: 13 %
- Lucro: 6 %
- IVA: 17 %

## I Instalações

### IU Urbanas

#### IUC Centros de transformação

**IUC020** Un Cela modular.
Cela de entrada, de 24 kV de tensão atribuída, 400 A de intensidade nominal, 365x735x1740 mm, com isolamento integral de SF6, formada por corpo metálico, barramento de cobre e interruptor seccionador tripolar rotativo de 3 posições ligado/seccionado/ligado à terra. Inclusive acessórios necessários para a sua correta instalação.
Inclui: Montagem, ligação e verificação do seu correto funcionamento.
Critério de medição de projeto: Número de unidades previstas, segundo documentação gráfica de Projeto.
Critério de quantitativos de obra: Medir-se-á o número de unidades realmente executadas segundo especificações de Projeto.

| Código | Un | Descrição | Rendimento | Preço | Importância |
|---|---|---|---|---|---|
| mt35amt010a | Un | Cela de entrada, de 24 kV de tensão atribuída, 400 A de intensidade nominal, 365x735x1740 mm, com isolamento integral de SF6, formada por corpo metálico, barramento de cobre e interruptor seccionador tripolar rotativo de 3 posições ligado/seccionado/ligado à terra. (material) | 1 | 49665.18 | 49665.180 |
| mo003 | h | Eletricista. (mão de obra) | 2.299 | 40.91 | 94.052 |
| mo102 | h | Ajudante de eletricista. (mão de obra) | 2.299 | 30.78 | 70.763 |
| % | % | Custos diretos complementares | 2 % | 49829.995 | 996.600 |
|  |  | Custos diretos |  |  | 50826.595 |

## Recursos

**mt35amt010a** Un Cela de entrada
Dados técnicos: Custo energético 2744.901 MJ; Emissão de CO2 115.906 kg
Resíduos:
- embalagem: re150101 Embalagens de papel e cartão. (componente de resíduo); rendimento 2.143 kg; Código LER 15 01 01; Massa do elemento 1 kg; Volume 0.001333 m3
