# Valeta revestida de concreto

- Propriedade do ficheiro: CYPE Ingenieros S.A.
- Formato: FIEBDC-3/2016
- Programa: Gerador de preços para construção civil. CYPE Ingenieros, S.A.
- Data: 01/10/2024
- Âmbito geográfico: Brasil
- Moeda: BRL
- Custos indiretos: 3 %
- Despesas gerais: 13 %
- Lucro: 6 %
- IVA: 17 %

## I Instalações

### IU Urbanas

#### IUD Redes e sistemas de drenagem

**IUD010** m Valeta revestida de concreto.
Formação de valeta de seção triangular de 100 cm de largura e 33 cm de profundidade, com inclinação dos taludes de 1:1 no lado exterior e 1:3 no lado interior, revestida com uma camada de concreto simples C20 classe de agressividade ambiental I e tipo de ambiente rural, brita 1, consistência S50 de 15 cm de espessura. Incluindo preparação da superfície de apoio do concreto, serragem das juntas de retração, com meios mecânicos, com uma profundidade de 5 mm e posterior vedação com massa de poliuretano. Sem incluir a preparação da camada base existente.
Inclui: Preparação e limpeza da superfície suporte. Implantação das juntas. Colocação das fôrmas. Concretagem e compactação do concreto. Cura do concreto. Formação de juntas de retração através de corte com serra de disco. Vedação de juntas com massa de poliuretano.
Critério de medição de projeto: Comprimento medido em projeção horizontal, segundo documentação gráfica de Projeto.
Critério de quantitativos de obra: Medir-se-á, em projeção horizontal, o comprimento realmente executado segundo especificações de Projeto.

| Código | Un | Descrição | Rendimento | Preço | Importância |
|---|---|---|---|---|---|
| mt10hmf060ana | m³ | Concreto simples C20 classe de agressividade ambiental I e tipo de ambiente rural, brita 1, consistência S50, dosado em central, segundo ABNT NBR 8953. (material) | 0.18 | 316.71 | 57.008 |
| mt08ema050b | m³ | Madeira para fôrmas, de 26 mm de espessura. (material) | 0.001 | 976.95 | 0.977 |
| mt08var050 | kg | Arame galvanizado para atar, de 1,30 mm de diâmetro. (material) | 0.025 | 3.81 | 0.095 |
| mt08var060 | kg | Pregos de aço de 20x100 mm. (material) | 0.01 | 22.2 | 0.222 |
| mt15bas030b | Un | Cartucho de massa elastomérica monocomponente à base de poliuretano, de cor cinza, de 600 ml, tipo F-25 HM segundo ISO 11600, de alta aderência e de endurecimento rápido, com elevadas propriedades elásticas, resistência à intempérie, ao envelhecimento e aos raios UV, apta para estar em contato com agua potável, dureza Shore A aproximada de 35 e alongamento em ruptura > 600%, segundo ISO 11600. (material) | 0.36 | 47.31 | 17.032 |
| mq02rod010d | h | Placa vibratória de condução manual, de 300 kg, largura de trabalho 70 cm, reversível. (equipamento) | 0.44 | 27.86 | 12.258 |
| mq06cor020 | h | Equipamento para corte de juntas em lastros de concreto. (equipamento) | 0.006 | 41.42 | 0.249 |
| mo041 | h | Oficial de obras de construção civil. (mão de obra) | 0.46 | 32.24 | 14.830 |
| mo087 | h | Ajudante de obras de construção civil. (mão de obra) | 0.46 | 30.23 | 13.906 |
| % | % | Custos diretos complementares | 2 % | 116.577 | 2.332 |
|  |  | Custos diretos |  |  | 118.909 |

Resíduos:
- colocação: mt10hmf060ana; fator de resíduo 0.0012861
- colocação: mt08ema050b Madeira para fôrmas, de 26 mm de espessura; fator de resíduo 1
- colocação: mt08var050 Arame galvanizado para atar, de 1,30 mm de diâmetro; fator de resíduo 0.0038
- colocação: mt08var060 Pregos de aço de 20x100 mm; fator de resíduo 0.0045
- colocação: mt15bas030b; fator de resíduo 0.06

## Recursos

**mt10hmf060ana** m³ Concreto simples C20 classe de agressividade ambiental I e tipo de ambiente rural
Dados técnicos: Custo energético 1920.000 MJ; Emissão de CO2 240.000 kg; Código LER 17 01 01; Massa do elemento 2400 kg; Volume 1.6 m3

**mt08ema050b** m³ Madeira para fôrmas, de 26 mm de espessura
Dados técnicos: Custo energético 9339.000 MJ; Emissão de CO2 -127.875 kg; Código LER 17 02 01; Massa do elemento 68.75 kg; Volume 0.0625 m3

**mt08var050** kg Arame galvanizado para atar, de 1,30 mm de diâmetro
Dados técnicos: Custo energético 25.100 MJ; Emissão de CO2 2.560 kg; Código LER 17 04 05; Massa do elemento 1 kg; Volume 0.000476 m3

**mt08var060** kg Pregos de aço de 20x100 mm
Dados técnicos: Custo energético 9.830 MJ; Emissão de CO2 0.510 kg; Código LER 17 04 05; Massa do elemento 1 kg; Volume 0.000476 m3

**mt15bas030b** Un Cartucho de massa elastomérica monocomponente à base de poliuretano
Dados técnicos: Custo energético 113.498 MJ; Emissão de CO2 5.521 kg; Código LER 17 09 04; Massa do elemento 0.72 kg; Volume 0.00048 m3
Resíduos:
- embalagem: re170203 Plástico. (componente de resíduo); rendimento 0.1 kg; Código LER 17 02 03; Massa do elemento 1 kg; Volume 0.001667 m3
