# Estação depuradora biológica

- Propriedade do ficheiro: CYPE Ingenieros S.A.
- Formato: FIEBDC-3/2016
- Programa: Gerador de preços para construção civil. CYPE Ingenieros, S.A.
- Data: 29/05/2024
- Âmbito geográfico: Brasil
- Moeda: BRL
- Custos indiretos: 3 %
- Despesas gerais: 13 %
- Lucro: 6 %
- IVA: 17 %

## I Instalações

### IU Urbanas

#### IUE Tratamento de esgoto sanitário

**IUE052** Un Estação depuradora biológica.
Estação depuradora biológica de águas residuais, tecnologia VFL, capacidade para 300 utilizadores (população equivalente), carga média de matéria orgânica contaminante (DBO5) de 18 kg/dia e vazão máxima de água depurada de 45000 litros/dia, equipada com uma estação de bombeamento, dois reactores biológicos tipo AT, dois compressores e um reservatório de lamas. Totalmente instalada e em funcionamento, sem incluir a escavação, a nivelação nem o enchimento do tardoz.
Inclui: Marcação. Colocação da estação depuradora. Ligação com as redes de abastecimento de água, de saneamento e elétrica. Colocação em funcionamento.
Critério de medição de projeto: Número de unidades previstas, segundo documentação gráfica de Projeto.
Critério de quantitativos de obra: Medir-se-á o número de unidades realmente executadas segundo especificações de Projeto.

| Código | Un | Descrição | Rendimento | Preço | Importância |
|---|---|---|---|---|---|
| mt46edb010p | Un | Estação depuradora biológica de águas residuais, tecnologia VFL, capacidade para 300 utilizadores (população equivalente), carga média de matéria orgânica contaminante (DBO5) de 18 kg/dia e vazão máxima de água depurada de 45000 litros/dia, equipada com uma estação de bombeamento, dois reactores biológicos tipo AT, dois compressores e um reservatório de lamas. (material) | 1 | 230309.59 | 230309.590 |
| mq04cag010a | h | Caminhão com grua de carga máxima 6 t. (equipamento) | 2.2 | 202.7 | 445.940 |
| mo008 | h | Encanador. (mão de obra) | 22.99 | 40.91 | 940.521 |
| mo107 | h | Ajudante de encanador. (mão de obra) | 22.99 | 30.78 | 707.632 |
| mo003 | h | Eletricista. (mão de obra) | 2.299 | 40.91 | 94.052 |
| mo102 | h | Ajudante de eletricista. (mão de obra) | 2.299 | 30.78 | 70.763 |
| % | % | Custos diretos complementares | 2 % | 232568.498 | 4651.370 |
|  |  | Custos diretos |  |  | 237219.868 |

## Recursos

**mt46edb010p** Un Estação depuradora biológica de águas residuais
Dados técnicos: Custo energético 397416.046 MJ; Emissão de CO2 14094.073 kg
Resíduos:
- embalagem: re150101 Embalagens de papel e cartão. (componente de resíduo); rendimento 0.086 kg; Código LER 15 01 01; Massa do elemento 1 kg; Volume 0.001333 m3
