# Apoio de madeira

- Propriedade do ficheiro: CYPE Ingenieros S.A.
- Formato: FIEBDC-3/2016
- Programa: Gerador de preços para construção civil. CYPE Ingenieros, S.A.
- Data: 01/10/2024
- Âmbito geográfico: Brasil
- Moeda: BRL
- Custos indiretos: 3 %
- Despesas gerais: 13 %
- Lucro: 6 %
- IVA: 17 %

## I Instalações

### IU Urbanas

#### IUL Linhas aéreas

**IUL010** Un Apoio de madeira.
Poste de madeira de pinho de primeira qualidade, de 12 m de altura, 26 cm de diâmetro na base e 14 cm de diâmetro na ponta, acabamento creosotado, engastado diretamente em solo coesivo. Incluindo escavação com meios mecânicos, enchimento com pedra, preenchimento posterior com terras da própria escavação, transporte e descarga. Totalmente montado.
Inclui: Marcação. Transporte e descarga. Escavação. Eliminação das terras soltas do fundo da escavação. Levantamento do poste. Colocação e aprumo. Enchimento com pedra. Enchimento com terras da própria escavação. Eliminação de restos, limpeza final e remoção de entulho. Carga de entulho em caminhão ou caçamba.
Critério de medição de projeto: Número de unidades previstas, segundo documentação gráfica de Projeto.
Critério de quantitativos de obra: Medir-se-á o número de unidades realmente executadas segundo especificações de Projeto.

| Código | Un | Descrição | Rendimento | Preço | Importância |
|---|---|---|---|---|---|
| mt35pya010g | Un | Poste de madeira de pinho de primeira qualidade, de 12 m de altura, 26 cm de diâmetro na base e 14 cm de diâmetro na ponta, acabamento creosotado. (material) | 1 | 2031.08 | 2031.080 |
| mq01exn010i | h | Miniretroescavadeira sobre pneus, de 37,5 kW. (equipamento) | 0.44 | 199.24 | 87.666 |
| mq04cag010a | h | Caminhão com grua de carga máxima 6 t. (equipamento) | 1.43 | 215.59 | 308.294 |
| mo020 | h | Pedreiro. (mão de obra) | 2.874 | 32.24 | 92.658 |
| mo077 | h | Ajudante de pedreiro. (mão de obra) | 2.874 | 30.23 | 86.881 |
| % | % | Custos diretos complementares | 2 % | 2606.579 | 52.132 |
|  |  | Custos diretos |  |  | 2658.711 |

## Recursos

**mt35pya010g** Un Poste de madeira de pinho de primeira qualidade
Dados técnicos: Custo energético 26884.672 MJ; Emissão de CO2 -365.047 kg
Resíduos:
- embalagem: re150101 Embalagens de papel e cartão. (componente de resíduo); rendimento 3.585 kg; Código LER 15 01 01; Massa do elemento 1 kg; Volume 0.001333 m3
