# Apoio metálico de presilha

- Propriedade do ficheiro: CYPE Ingenieros S.A.
- Formato: FIEBDC-3/2016
- Programa: Gerador de preços para construção civil. CYPE Ingenieros, S.A.
- Data: 29/05/2024
- Âmbito geográfico: Brasil
- Moeda: BRL
- Custos indiretos: 3 %
- Despesas gerais: 13 %
- Lucro: 6 %
- IVA: 17 %

## I Instalações

### IU Urbanas

#### IUL Linhas aéreas

**IUL013** Un Apoio metálico de presilha.
Apoio metálico de presilha, de 10 m de altura e 1400 daN de esforço nominal, composto de cabeça prismática e fuste tronco-piramidal de seção quadrada, engastado em cubo de concreto C25 classe de agressividade ambiental I e tipo de ambiente rural, brita 1, consistência S50, dosado em central, concretado desde caminhão, em solo coesivo. Incluindo escavação para fundação com meios mecânicos, transporte e descarga. Totalmente montado.
Inclui: Marcação. Transporte e descarga. Escavação da fundação. Eliminação das terras soltas do fundo da escavação. Levantamento do apoio. Colocação e aprumo. Concretagem e compactação do concreto. Eliminação de restos, limpeza final e remoção de entulho. Carga de entulho em caminhão ou caçamba.
Critério de medição de projeto: Número de unidades previstas, segundo documentação gráfica de Projeto.
Critério de quantitativos de obra: Medir-se-á o número de unidades realmente executadas segundo especificações de Projeto.

| Código | Un | Descrição | Rendimento | Preço | Importância |
|---|---|---|---|---|---|
| mt35pya040dd | Un | Apoio metálico de presilha, de 10 m de altura e 1400 daN de esforço nominal, composto de cabeça prismática e fuste tronco-piramidal de seção quadrada. (material) | 1 | 5529.73 | 5529.730 |
| mt10hmf060ata | m³ | Concreto simples C25 classe de agressividade ambiental I e tipo de ambiente rural, brita 1, consistência S50, dosado em central, segundo ABNT NBR 8953. (material) | 1.539 | 338.53 | 520.998 |
| mq01exn010i | h | Miniretroescavadeira sobre pneus, de 37,5 kW. (equipamento) | 0.473 | 187.32 | 88.602 |
| mq04cag010a | h | Caminhão com grua de carga máxima 6 t. (equipamento) | 0.935 | 202.7 | 189.525 |
| mo020 | h | Pedreiro. (mão de obra) | 2.299 | 32.24 | 74.120 |
| mo077 | h | Ajudante de pedreiro. (mão de obra) | 2.299 | 30.23 | 69.499 |
| % | % | Custos diretos complementares | 2 % | 6472.474 | 129.449 |
|  |  | Custos diretos |  |  | 6601.923 |

Resíduos:
- colocação: mt10hmf060ata; fator de resíduo 0.00121681

## Recursos

**mt35pya040dd** Un Apoio metálico de presilha
Dados técnicos: Custo energético 3344.154 MJ; Emissão de CO2 176.476 kg
Resíduos:
- embalagem: re150101 Embalagens de papel e cartão. (componente de resíduo); rendimento 3.618 kg; Código LER 15 01 01; Massa do elemento 1 kg; Volume 0.001333 m3

**mt10hmf060ata** m³ Concreto simples C25 classe de agressividade ambiental I e tipo de ambiente rural
Dados técnicos: Custo energético 1920.000 MJ; Emissão de CO2 240.000 kg; Código LER 17 01 01; Massa do elemento 2400 kg; Volume 1.6 m3
