# Apoio de concreto

- Propriedade do ficheiro: CYPE Ingenieros S.A.
- Formato: FIEBDC-3/2016
- Programa: Gerador de preços para construção civil. CYPE Ingenieros, S.A.
- Data: 01/10/2024
- Âmbito geográfico: Brasil
- Moeda: BRL
- Custos indiretos: 3 %
- Despesas gerais: 13 %
- Lucro: 6 %
- IVA: 17 %

## I Instalações

### IU Urbanas

#### IUL Linhas aéreas

**IUL011** Un Apoio de concreto.
Poste de concreto armado vibrado, de 9 m de altura e 160 daN de esforço nominal, engastado em cubo de concreto C25 classe de agressividade ambiental I e tipo de ambiente rural, brita 1, consistência S50, dosado em central, concretado desde caminhão, em solo coesivo. Incluindo escavação para fundação com meios mecânicos, transporte e descarga. Totalmente montado.
Inclui: Marcação. Transporte e descarga. Escavação da fundação. Eliminação das terras soltas do fundo da escavação. Levantamento do poste. Colocação e aprumo. Concretagem e compactação do concreto. Eliminação de restos, limpeza final e remoção de entulho. Carga de entulho em caminhão ou caçamba.
Critério de medição de projeto: Número de unidades previstas, segundo documentação gráfica de Projeto.
Critério de quantitativos de obra: Medir-se-á o número de unidades realmente executadas segundo especificações de Projeto.

| Código | Un | Descrição | Rendimento | Preço | Importância |
|---|---|---|---|---|---|
| mt35pya020aa | Un | Poste de concreto armado vibrado, de 9 m de altura e 160 daN de esforço nominal. (material) | 1 | 1725.9 | 1725.900 |
| mt10hmf060ata | m³ | Concreto simples C25 classe de agressividade ambiental I e tipo de ambiente rural, brita 1, consistência S50, dosado em central, segundo ABNT NBR 8953. (material) | 0.227 | 341.07 | 77.423 |
| mq01exn010i | h | Miniretroescavadeira sobre pneus, de 37,5 kW. (equipamento) | 0.33 | 199.24 | 65.749 |
| mq04cag010a | h | Caminhão com grua de carga máxima 6 t. (equipamento) | 0.88 | 215.59 | 189.719 |
| mo020 | h | Pedreiro. (mão de obra) | 2.299 | 32.24 | 74.120 |
| mo077 | h | Ajudante de pedreiro. (mão de obra) | 2.299 | 30.23 | 69.499 |
| % | % | Custos diretos complementares | 2 % | 2202.410 | 44.048 |
|  |  | Custos diretos |  |  | 2246.458 |

Resíduos:
- colocação: mt35pya020aa Poste de concreto armado vibrado, de 9 m de altura e 160 daN de esforço nominal; fator de resíduo 0.0236332
- colocação: mt10hmf060ata; fator de resíduo 0.00121681

## Recursos

**mt35pya020aa** Un Poste de concreto armado vibrado, de 9 m de altura e 160 daN de esforço nominal
Dados técnicos: Custo energético 1069.375 MJ; Emissão de CO2 117.033 kg; Código LER 17 01 01; Massa do elemento 780 kg; Volume 0.52 m3
Resíduos:
- embalagem: re170201 Madeira. (componente de resíduo); rendimento 0.676 kg; Código LER 17 02 01; Massa do elemento 1 kg; Volume 0.000909 m3
- embalagem: re170203 Plástico. (componente de resíduo); rendimento 0.268 kg; Código LER 17 02 03; Massa do elemento 1 kg; Volume 0.001667 m3

**mt10hmf060ata** m³ Concreto simples C25 classe de agressividade ambiental I e tipo de ambiente rural
Dados técnicos: Custo energético 1920.000 MJ; Emissão de CO2 240.000 kg; Código LER 17 01 01; Massa do elemento 2400 kg; Volume 1.6 m3
