# Apoio metálico treliçado

- Propriedade do ficheiro: CYPE Ingenieros S.A.
- Formato: FIEBDC-3/2016
- Programa: Gerador de preços para construção civil. CYPE Ingenieros, S.A.
- Data: 01/10/2024
- Âmbito geográfico: Brasil
- Moeda: BRL
- Custos indiretos: 3 %
- Despesas gerais: 13 %
- Lucro: 6 %
- IVA: 17 %

## I Instalações

### IU Urbanas

#### IUL Linhas aéreas

**IUL014** Un Apoio metálico treliçado.
Apoio metálico treliçado, de 12 m de altura e 1000 daN de esforço nominal, composto de cabeça prismática e fuste tronco-piramidal de seção quadrada, engastado em cubo de concreto C25 classe de agressividade ambiental I e tipo de ambiente rural, brita 1, consistência S50, dosado em central, concretado desde caminhão, em solo coesivo. Incluindo escavação para fundação com meios mecânicos, transporte e descarga. Totalmente montado.
Inclui: Marcação. Transporte e descarga. Escavação da fundação. Eliminação das terras soltas do fundo da escavação. Levantamento do apoio. Colocação e aprumo. Concretagem e compactação do concreto. Eliminação de restos, limpeza final e remoção de entulho. Carga de entulho em caminhão ou caçamba.
Critério de medição de projeto: Número de unidades previstas, segundo documentação gráfica de Projeto.
Critério de quantitativos de obra: Medir-se-á o número de unidades realmente executadas segundo especificações de Projeto.

| Código | Un | Descrição | Rendimento | Preço | Importância |
|---|---|---|---|---|---|
| mt35pya050aa | Un | Apoio metálico treliçado, de 12 m de altura e 1000 daN de esforço nominal, composto de cabeça prismática e fuste tronco-piramidal de seção quadrada. (material) | 1 | 4615.89 | 4615.890 |
| mt10hmf060ata | m³ | Concreto simples C25 classe de agressividade ambiental I e tipo de ambiente rural, brita 1, consistência S50, dosado em central, segundo ABNT NBR 8953. (material) | 1.21 | 341.07 | 412.695 |
| mq01exn010i | h | Miniretroescavadeira sobre pneus, de 37,5 kW. (equipamento) | 0.462 | 199.24 | 92.049 |
| mq04cag010a | h | Caminhão com grua de carga máxima 6 t. (equipamento) | 1.265 | 215.59 | 272.721 |
| mo020 | h | Pedreiro. (mão de obra) | 2.644 | 32.24 | 85.243 |
| mo077 | h | Ajudante de pedreiro. (mão de obra) | 2.644 | 30.23 | 79.928 |
| % | % | Custos diretos complementares | 2 % | 5558.526 | 111.171 |
|  |  | Custos diretos |  |  | 5669.697 |

Resíduos:
- colocação: mt10hmf060ata; fator de resíduo 0.00121681

## Recursos

**mt35pya050aa** Un Apoio metálico treliçado
Dados técnicos: Custo energético 3039.406 MJ; Emissão de CO2 160.637 kg
Resíduos:
- embalagem: re150101 Embalagens de papel e cartão. (componente de resíduo); rendimento 3.585 kg; Código LER 15 01 01; Massa do elemento 1 kg; Volume 0.001333 m3

**mt10hmf060ata** m³ Concreto simples C25 classe de agressividade ambiental I e tipo de ambiente rural
Dados técnicos: Custo energético 1920.000 MJ; Emissão de CO2 240.000 kg; Código LER 17 01 01; Massa do elemento 2400 kg; Volume 1.6 m3
