# Estabilizador de tensão e redutor de fluxo luminoso

- Propriedade do ficheiro: CYPE Ingenieros S.A.
- Formato: FIEBDC-3/2016
- Programa: Gerador de preços para construção civil. CYPE Ingenieros, S.A.
- Data: 29/05/2024
- Âmbito geográfico: Brasil
- Moeda: BRL
- Custos indiretos: 3 %
- Despesas gerais: 13 %
- Lucro: 6 %
- IVA: 17 %

## I Instalações

### IU Urbanas

#### IUP Redes de iluminação pública

**IUP130** Un Estabilizador de tensão e redutor de fluxo luminoso.
Estabilizador de tensão e redutor de fluxo luminoso para 7,5 kVA de potência, alimentação trifásica a 400 V de tensão e 50 Hz de frequência. Inclusive acessórios necessários para a sua correta instalação. Totalmente montado, ligado e colocado em funcionamento pela empresa instaladora para a verificação do seu correto funcionamento.
Inclui: Montagem e fixação. Ligação e colocação em funcionamento.
Critério de medição de projeto: Número de unidades previstas, segundo documentação gráfica de Projeto.
Critério de quantitativos de obra: Medir-se-á o número de unidades realmente executadas segundo especificações de Projeto.

| Código | Un | Descrição | Rendimento | Preço | Importância |
|---|---|---|---|---|---|
| mt35cgm110a | Un | Estabilizador de tensão e redutor de fluxo luminoso para 7,5 kVA de potência, alimentação trifásica a 400 V de tensão e 50 Hz de frequência. (material) | 1 | 22970.62 | 22970.620 |
| mo003 | h | Eletricista. (mão de obra) | 4.598 | 40.91 | 188.104 |
| mo102 | h | Ajudante de eletricista. (mão de obra) | 4.598 | 30.78 | 141.526 |
| % | % | Custos diretos complementares | 2 % | 23300.250 | 466.005 |
|  |  | Custos diretos |  |  | 23766.255 |
