# Controlador

- Propriedade do ficheiro: CYPE Ingenieros S.A.
- Formato: FIEBDC-3/2016
- Programa: Gerador de preços para construção civil. CYPE Ingenieros, S.A.
- Data: 29/05/2024
- Âmbito geográfico: Brasil
- Moeda: BRL
- Custos indiretos: 3 %
- Despesas gerais: 13 %
- Lucro: 6 %
- IVA: 17 %

## I Instalações

### IU Urbanas

#### IUR Redes de irrigação

**IUR100** Un Controlador.
Programador eletrônico para irrigação automática, para 4 estações, com 1 programa e 3 arranques diários do programa, alimentação por transformador 230/24 V interno, com capacidade para colocar em funcionamento várias electroválvulas simultaneamente e colocação mural no interior. Inclusive programação. Totalmente montado e ligado.
Inclui: Instalação na superfície da parede. Ligação elétrica das electroválvulas. Ligação elétrica com o transformador. Programação.
Critério de medição de projeto: Número de unidades previstas, segundo documentação gráfica de Projeto.
Critério de quantitativos de obra: Medir-se-á o número de unidades realmente executadas segundo especificações de Projeto.

| Código | Un | Descrição | Rendimento | Preço | Importância |
|---|---|---|---|---|---|
| mt48pro010d | Un | Programador eletrônico para irrigação automática, para 4 estações, com 1 programa e 3 arranques diários do programa, alimentação por transformador 230/24 V interno, com capacidade para colocar em funcionamento várias electroválvulas simultaneamente e colocação mural no interior. (material) | 1 | 359.62 | 359.620 |
| mo003 | h | Eletricista. (mão de obra) | 0.985 | 40.91 | 40.296 |
| mo102 | h | Ajudante de eletricista. (mão de obra) | 0.985 | 30.78 | 30.318 |
| % | % | Custos diretos complementares | 2 % | 430.234 | 8.605 |
|  |  | Custos diretos |  |  | 438.839 |
