# Câmara de inspeção pré-fabricada de concreto simples

- Propriedade do ficheiro: CYPE Ingenieros S.A.
- Formato: FIEBDC-3/2016
- Programa: Gerador de preços para construção civil. CYPE Ingenieros, S.A.
- Data: 14/02/2025
- Âmbito geográfico: Brasil
- Moeda: BRL
- Custos indiretos: 3 %
- Despesas gerais: 13 %
- Lucro: 6 %
- IVA: 17 %

## I Instalações

### IU Urbanas

#### IUS Redes de drenagem

**IUS050** Un Câmara de inspeção pré-fabricada de concreto simples.
Formação de câmara de inspeção de elementos pré-fabricados de concreto simples, de 1,2 m de diâmetro interior e 3 m de altura útil interior, formada por: base de 25 cm de espessura de concreto armado C30 classe de agressividade ambiental III e tipo de ambiente industrial, brita 1, consistência S50 levemente armada com tela eletrossoldada L 335 15x30 cm de aço CA-60, base pré-fabricada de concreto simples de 70 cm de altura, com duas perfurações e juntas de borracha EPDM para ligação com coletores de 300 mm de diâmetro nominal, manilha pré-fabricada de concreto simples de 100 cm de altura, cone assimétrico pré-fabricado de concreto simples de 120 cm de altura, módulo de ajuste pré-fabricado de concreto simples de 10 cm de altura e laje em torno da boca do cone de 150x150 cm e 20 cm de espessura de concreto simples C30 classe de agressividade ambiental III e tipo de ambiente industrial, brita 1, consistência S50; com fecho de tampa circular com bloqueio e marco de ferro fundido carga de ruptura 400 kN, instalada em faixas de rodagem, incluindo vias pedonais, ou zonas de estacionamento para todo o tipo de veículos. Inclusive lubrificante para montagem e concreto simples C30 classe de agressividade ambiental III e tipo de ambiente industrial, brita 1, consistência S50 para formação de canal no fundo da câmara de inspeção.
Critérios considerados na determinação do preço da unidade de obra: O preço inclui os equipamentos e a maquinaria necessários para o deslocamento e a colocação em obra dos elementos, mas não inclui a escavação nem o enchimento do tardoz.
Inclui: Marcação. Colocação da tela eletrossoldada. Concretagem e compactação do concreto na execução da base. Montagem. Formação do canal no fundo da câmara de inspeção. Execução de furos para a ligação dos coletores à câmara de inspeção. Ligação dos coletores ao poço. Colocação dos degraus. Concretagem e compactação do concreto para formação da laje em torno da boca do cone. Colocação de marco, tampa removível e acessórios. Verificação do seu correto funcionamento.
Critério de medição de projeto: Número de unidades previstas, segundo documentação gráfica de Projeto.
Critério de quantitativos de obra: Medir-se-á o número de unidades realmente executadas segundo especificações de Projeto.

| Código | Un | Descrição | Rendimento | Preço | Importância |
|---|---|---|---|---|---|
| mt10haf080qha | m³ | Concreto C30 classe de agressividade ambiental III e tipo de ambiente industrial, brita 1, consistência S50, dosado em central, segundo ABNT NBR 8953. (material) | 0.283 | 372.09 | 105.301 |
| mt07ame060iCf | m² | Tela eletrossoldada L 335 15x30 cm, com fios longitudinais de 8 mm de diâmetro e fios transversais de 6,0 mm de diâmetro, aço CA-60, segundo ABNT NBR 7481. (material) | 3.768 | 48.55 | 182.936 |
| mt10hmf060sza | m³ | Concreto simples C30 classe de agressividade ambiental III e tipo de ambiente industrial, brita 1, consistência S50, dosado em central, segundo ABNT NBR 8953. (material) | 0.495 | 372.09 | 184.185 |
| mt46phb010aa | Un | Base pré-fabricada de concreto simples para formação de câmara de inspeção, de 120 cm de diâmetro nominal (interior), 70 cm de altura útil e 16 cm de espessura, classe N (Normal), carga de ruptura 90 kN/m², de 1767 kg, com junta de borracha EPDM, de deslizamento e compressão, para união com outros módulos, para ligação com coletor de até 300 mm de diâmetro, resistência à compressão maior que 30 N/mm². (material) | 1 | 444.38 | 444.380 |
| mt46phb110a | Un | Junta de borracha EPDM, de deslizamento e compressão, tipo arpão, para ligação de coletor de 300 mm de diâmetro nominal (interior) a base pré-fabricada de concreto para formação de câmara de inspeção. (material) | 2 | 46.46 | 92.920 |
| mt46phb020o | Un | Manilha pré-fabricada de concreto simples para formação de câmara de inspeção, de 120 cm de diâmetro nominal (interior), 100 cm de altura útil e 16 cm de espessura, classe N (Normal), carga de ruptura 90 kN/m², de 1600 kg, com junta de borracha EPDM, de deslizamento e compressão, para união com outros módulos, resistência à compressão maior que 30 N/mm². (material) | 1 | 410.59 | 410.590 |
| mt46phb030dd | Un | Cone assimétrico pré-fabricado de concreto simples para formação de câmara de inspeção, de 120 a 60 cm de diâmetro nominal (interior), 120 cm de altura útil e 16 cm de espessura, classe N (Normal), carga de ruptura 90 kN/m², de 1960 kg, com junta de borracha EPDM, de deslizamento e compressão, para união com outros módulos. (material) | 1 | 521.39 | 521.390 |
| mt46phb040c | Un | Módulo de ajuste pré-fabricado de concreto, de 60 cm de diâmetro nominal (interior), 10 cm de altura útil e 10 cm de espessura, de 68,7 kg, com junta de borracha EPDM, de deslizamento e compressão, para união com outros módulos. (material) | 1 | 72.83 | 72.830 |
| mt46thb110b | kg | Lubrificante para união com junta elástica, em câmaras de inspeção pré-fabricadas. (material) | 0.096 | 8.32 | 0.799 |
| mt46phm050 | Un | Degrau de polipropileno enformado em U, para câmara, de 330x160 mm, seção transversal de D=25 mm. (material) | 9 | 13.75 | 123.750 |
| mt46tpr010q | Un | Tampa circular com bloqueio através de trincos e marco de ferro fundido dúctil de 850 mm de diâmetro exterior e 100 mm de altura, passagem livre de 600 mm, para câmara, carga de ruptura 400 kN. Tampa revestida com tinta betuminosa e marco provido de junta de insonorização de polietileno e dispositivo anti-roubo. (material) | 1 | 339.98 | 339.980 |
| mq04cag010a | h | Caminhão com grua de carga máxima 6 t. (equipamento) | 0.66 | 215.59 | 142.289 |
| mo041 | h | Oficial de obras de construção civil. (mão de obra) | 4.828 | 33.34 | 160.966 |
| mo087 | h | Ajudante de obras de construção civil. (mão de obra) | 6.483 | 31.49 | 204.150 |
| % | % | Custos diretos complementares | 2 % | 2986.466 | 59.729 |
|  |  | Custos diretos |  |  | 3046.195 |

Resíduos:
- colocação: mt10haf080qha; fator de resíduo 0.00112856
- colocação: mt07ame060iCf; fator de resíduo 0.0075
- colocação: mt10hmf060sza; fator de resíduo 0.00112856
- colocação: mt46phb010aa; fator de resíduo 0.0083
- colocação: mt46phb020o; fator de resíduo 0.0083
- colocação: mt46phb030dd; fator de resíduo 0.0083
- colocação: mt46phb040c; fator de resíduo 0.0083

## Recursos

**mt10haf080qha** m³ Concreto C30 classe de agressividade ambiental III e tipo de ambiente industrial
Dados técnicos: Custo energético 2269.440 MJ; Emissão de CO2 260.040 kg; Código LER 17 01 01; Massa do elemento 2364 kg; Volume 1.576 m3

**mt07ame060iCf** m² Tela eletrossoldada L 335 15x30 cm
Dados técnicos: Custo energético 102.834 MJ; Emissão de CO2 0.035 kg; Código LER 17 04 05; Massa do elemento 3.48 kg; Volume 0.001657 m3

**mt10hmf060sza** m³ Concreto simples C30 classe de agressividade ambiental III e tipo de ambiente industrial
Dados técnicos: Custo energético 2304.000 MJ; Emissão de CO2 264.000 kg; Código LER 17 01 01; Massa do elemento 2400 kg; Volume 1.6 m3

**mt46phb010aa** Un Base pré-fabricada de concreto simples para formação de câmara de inspeção
Dados técnicos: Custo energético 1752.124 MJ; Emissão de CO2 229.702 kg; Código LER 17 01 01; Massa do elemento 1767 kg; Volume 1.178 m3
Resíduos:
- embalagem: re170201 Madeira. (componente de resíduo); rendimento 0.017 kg; Código LER 17 02 01; Massa do elemento 1 kg; Volume 0.000909 m3
- embalagem: re170203 Plástico. (componente de resíduo); rendimento 0.005 kg; Código LER 17 02 03; Massa do elemento 1 kg; Volume 0.001667 m3

**mt46phb110a** Un Junta de borracha EPDM
Dados técnicos: Custo energético 54.779 MJ; Emissão de CO2 2.398 kg
Resíduos:
- embalagem: re150101 Embalagens de papel e cartão. (componente de resíduo); rendimento 0.01 kg; Código LER 15 01 01; Massa do elemento 1 kg; Volume 0.001333 m3
- embalagem: re170203 Plástico; rendimento 0.006 kg

**mt46phb020o** Un Manilha pré-fabricada de concreto simples para formação de câmara de inspeção
Dados técnicos: Custo energético 1586.794 MJ; Emissão de CO2 207.992 kg; Código LER 17 01 01; Massa do elemento 1600 kg; Volume 1.066667 m3
Resíduos:
- embalagem: re170201 Madeira; rendimento 0.017 kg
- embalagem: re170203 Plástico; rendimento 0.005 kg

**mt46phb030dd** Un Cone assimétrico pré-fabricado de concreto simples para formação de câmara de inspeção
Dados técnicos: Custo energético 1943.194 MJ; Emissão de CO2 254.792 kg; Código LER 17 01 01; Massa do elemento 1960 kg; Volume 1.306667 m3
Resíduos:
- embalagem: re170201 Madeira; rendimento 0.017 kg
- embalagem: re170203 Plástico; rendimento 0.005 kg

**mt46phb040c** Un Módulo de ajuste pré-fabricado de concreto
Dados técnicos: Custo energético 70.807 MJ; Emissão de CO2 8.923 kg; Código LER 17 01 01; Massa do elemento 68.7 kg; Volume 0.0458 m3
Resíduos:
- embalagem: re170201 Madeira; rendimento 0.017 kg
- embalagem: re170203 Plástico; rendimento 0.005 kg

**mt46phm050** Un Degrau de polipropileno enformado em U, para câmara, de 330x160 mm, seção transversal de D=25 mm
Dados técnicos: Custo energético 14.190 MJ; Emissão de CO2 0.650 kg
Resíduos:
- embalagem: re150101 Embalagens de papel e cartão; rendimento 0.076 kg

**mt46tpr010q** Un Tampa circular com bloqueio através de trincos e marco de ferro fundido dúctil de 850 mm de diâmetro exterior e 100 mm
Dados técnicos: Custo energético 1381.150 MJ; Emissão de CO2 86.132 kg
Resíduos:
- embalagem: re150101 Embalagens de papel e cartão; rendimento 0.074 kg
