# Câmara de inspeção de alvenaria

- Propriedade do ficheiro: CYPE Ingenieros S.A.
- Formato: FIEBDC-3/2016
- Programa: Gerador de preços para construção civil. CYPE Ingenieros, S.A.
- Data: 01/10/2024
- Âmbito geográfico: Brasil
- Moeda: BRL
- Custos indiretos: 3 %
- Despesas gerais: 13 %
- Lucro: 6 %
- IVA: 17 %

## I Instalações

### IU Urbanas

#### IUS Redes de drenagem

**IUS060** Un Câmara de inspeção de alvenaria.
Formação de câmara de inspeção de alvenaria de bloco cerâmico furado de uma vez de espessura, de 0,80 m de diâmetro interior e 1,6 m de altura útil interior, formada por: base de 25 cm de espessura de concreto armado C30 classe de agressividade ambiental III e tipo de ambiente industrial, brita 1, consistência S50 levemente armada com tela eletrossoldada L 335 15x30 cm de aço CA-60, câmara cilíndrica e cone assimétrico em coroamento de 0,50 m de altura, construídos ambos com alvenaria de bloco cerâmico furado de 30x20x9 cm, assente com argamassa de cimento, confeccionada em obra, dosificação 1:6, de 1 cm de espessura, reboco e brunidura interior com argamassa de cimento, confeccionada em obra, com aditivo hidrófugo, dosificação 1:3 formando arestas e esquinas a media cana e laje em torno da boca do cone de 150x150 cm e 20 cm de espessura de concreto simples C30 classe de agressividade ambiental III e tipo de ambiente industrial, brita 1, consistência S50; com fecho de tampa circular com bloqueio e marco de ferro fundido carga de ruptura 400 kN, instalada em faixas de rodagem, incluindo vias pedonais, ou zonas de estacionamento para todo o tipo de veículos. Inclusive concreto simples C30 classe de agressividade ambiental III e tipo de ambiente industrial, brita 1, consistência S50 para formação de canal no fundo da câmara de inspeção e argamassa para rejuntamento.
Critérios considerados na determinação do preço da unidade de obra: O preço não inclui a escavação nem o enchimento do tardoz.
Inclui: Marcação. Colocação da tela eletrossoldada. Concretagem e compactação do concreto na execução da base. Execução do muro de alvenaria. Reboco e brunidura interior com argamassa de cimento, arredondando ângulos. Formação do canal no fundo da câmara de inspeção. Ligação dos coletores ao poço. Vedação de juntas. Colocação dos degraus. Concretagem e compactação do concreto para formação da laje em torno da boca do cone. Colocação de marco, tampa removível e acessórios. Verificação do seu correto funcionamento.
Critério de medição de projeto: Número de unidades previstas, segundo documentação gráfica de Projeto.
Critério de quantitativos de obra: Medir-se-á o número de unidades realmente executadas segundo especificações de Projeto.

| Código | Un | Descrição | Rendimento | Preço | Importância |
|---|---|---|---|---|---|
| mt10haf080qha | m³ | Concreto C30 classe de agressividade ambiental III e tipo de ambiente industrial, brita 1, consistência S50, dosado em central, segundo ABNT NBR 8953. (material) | 0.57 | 372.09 | 212.091 |
| mt07ame060iCf | m² | Tela eletrossoldada L 335 15x30 cm, com fios longitudinais de 8 mm de diâmetro e fios transversais de 6,0 mm de diâmetro, aço CA-60, segundo ABNT NBR 7481. (material) | 1.69 | 48.55 | 82.050 |
| mt10hmf060sza | m³ | Concreto simples C30 classe de agressividade ambiental III e tipo de ambiente industrial, brita 1, consistência S50, dosado em central, segundo ABNT NBR 8953. (material) | 0.495 | 372.09 | 184.185 |
| mt04lpt010c | Un | Bloco cerâmico furado duplo, para revestir, 30x20x9 cm, densidade 746 kg/m³. (material) | 196 | 0.7 | 137.200 |
| mt08aaa010a | m³ | Água. (material) | 0.063 | 3.81 | 0.240 |
| mt01arg005a | t | Areia de pedreira, para argamassa preparada em obra. (material) | 0.502 | 50.85 | 25.527 |
| mt08cem002 | kg | Cimento cinza em sacos. (material) | 94.991 | 0.62 | 58.894 |
| mt08adt010 | kg | Aditivo hidrófugo para impermeabilização de argamassas ou concretos. (material) | 0.724 | 3.04 | 2.201 |
| mt46phm050 | Un | Degrau de polipropileno enformado em U, para câmara, de 330x160 mm, seção transversal de D=25 mm. (material) | 4 | 13.75 | 55.000 |
| mt46tpr010q | Un | Tampa circular com bloqueio através de trincos e marco de ferro fundido dúctil de 850 mm de diâmetro exterior e 100 mm de altura, passagem livre de 600 mm, para câmara, carga de ruptura 400 kN. Tampa revestida com tinta betuminosa e marco provido de junta de insonorização de polietileno e dispositivo anti-roubo. (material) | 1 | 339.98 | 339.980 |
| mq06hor010 | h | Betoneira elétrica com uma capacidade de amassamento de 160 l. (equipamento) | 0.243 | 13.43 | 3.263 |
| mo041 | h | Oficial de obras de construção civil. (mão de obra) | 5.922 | 32.24 | 190.925 |
| mo087 | h | Ajudante de obras de construção civil. (mão de obra) | 5.864 | 30.23 | 177.269 |
| % | % | Custos diretos complementares | 2 % | 1468.825 | 29.377 |
|  |  | Custos diretos |  |  | 1498.202 |

Resíduos:
- colocação: mt10haf080qha; fator de resíduo 0.00112856
- colocação: mt07ame060iCf; fator de resíduo 0.0075
- colocação: mt10hmf060sza; fator de resíduo 0.00112856
- colocação: mt04lpt010c Bloco cerâmico furado duplo, para revestir, 30x20x9 cm, densidade 746 kg/m³; fator de resíduo 0.0516306
- colocação: mt01arg005a Areia de pedreira, para argamassa preparada em obra; fator de resíduo 0.00501329
- colocação: mt08cem002 Cimento cinza em sacos; fator de resíduo 0.0063
- colocação: mt08adt010 Aditivo hidrófugo para impermeabilização de argamassas ou concretos; fator de resíduo 0.055

## Recursos

**mt10haf080qha** m³ Concreto C30 classe de agressividade ambiental III e tipo de ambiente industrial
Dados técnicos: Custo energético 2269.440 MJ; Emissão de CO2 260.040 kg; Código LER 17 01 01; Massa do elemento 2364 kg; Volume 1.576 m3

**mt07ame060iCf** m² Tela eletrossoldada L 335 15x30 cm
Dados técnicos: Custo energético 34.208 MJ; Emissão de CO2 1.775 kg; Código LER 17 04 05; Massa do elemento 3.48 kg; Volume 0.001657 m3

**mt10hmf060sza** m³ Concreto simples C30 classe de agressividade ambiental III e tipo de ambiente industrial
Dados técnicos: Custo energético 2304.000 MJ; Emissão de CO2 264.000 kg; Código LER 17 01 01; Massa do elemento 2400 kg; Volume 1.6 m3

**mt04lpt010c** Un Bloco cerâmico furado duplo, para revestir, 30x20x9 cm, densidade 746 kg/m³
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt08adt010** kg Aditivo hidrófugo para impermeabilização de argamassas ou concretos
Dados técnicos: Custo energético 71.130 MJ; Emissão de CO2 2.824 kg; Código LER 17 09 04; Massa do elemento 1 kg; Volume 0.000667 m3
Resíduos:
- embalagem: re170203 Plástico; rendimento 0.032 kg

**mt46phm050** Un Degrau de polipropileno enformado em U, para câmara, de 330x160 mm, seção transversal de D=25 mm
Dados técnicos: Custo energético 14.190 MJ; Emissão de CO2 0.650 kg
Resíduos:
- embalagem: re150101 Embalagens de papel e cartão; rendimento 0.076 kg

**mt46tpr010q** Un Tampa circular com bloqueio através de trincos e marco de ferro fundido dúctil de 850 mm de diâmetro exterior e 100 mm
Dados técnicos: Custo energético 1381.150 MJ; Emissão de CO2 86.132 kg
Resíduos:
- embalagem: re150101 Embalagens de papel e cartão; rendimento 0.074 kg
