# Caixa pré-fabricada de concreto, para a rede de telecomunicações de fibra óptica

- Propriedade do ficheiro: CYPE Ingenieros S.A.
- Formato: FIEBDC-3/2016
- Programa: Gerador de preços para construção civil. CYPE Ingenieros, S.A.
- Data: 01/10/2024
- Âmbito geográfico: Brasil
- Moeda: BRL
- Custos indiretos: 3 %
- Despesas gerais: 13 %
- Lucro: 6 %
- IVA: 17 %

## I Instalações

### IU Urbanas

#### IUT Redes de telecomunicações

**IUT020** Un Caixa pré-fabricada de concreto, para a rede de telecomunicações de fibra óptica.
Caixa de concreto armado, de 700x700 mm de dimensões interiores, 950x950x1050 mm de dimensões exteriores, com tampa de ferro fundido classe D-400, para a rede de telecomunicações de fibra óptica, colocada sobre lastro de concreto simples C20 classe de agressividade ambiental I e tipo de ambiente rural, brita 1, consistência S50 de 10 cm de espessura. Inclusive concretagem e compactação do concreto para a execução da base, ligações com os dutos e arremates. Totalmente montada, sem incluir a escavação nem o enchimento perimetral posterior.
Inclui: Marcação da caixa. Eliminação das terras soltas do fundo da escavação. Concretagem e compactação do concreto na execução da base. Colocação da caixa. Ligações de tubos da canalização. Colocação de acessórios.
Critério de medição de projeto: Número de unidades previstas, segundo documentação gráfica de Projeto.
Critério de quantitativos de obra: Medir-se-á o número de unidades realmente executadas segundo especificações de Projeto.

| Código | Un | Descrição | Rendimento | Preço | Importância |
|---|---|---|---|---|---|
| mt10hmf060ana | m³ | Concreto simples C20 classe de agressividade ambiental I e tipo de ambiente rural, brita 1, consistência S50, dosado em central, segundo ABNT NBR 8953. (material) | 0.09 | 316.71 | 28.504 |
| mt40iar110a | Un | Caixa de concreto armado, de 700x700 mm de dimensões interiores, 950x950x1050 mm de dimensões exteriores, com tampa de ferro fundido classe D-400. (material) | 1 | 2931.88 | 2931.880 |
| mq04cag010a | h | Caminhão com grua de carga máxima 6 t. (equipamento) | 0.22 | 215.59 | 47.430 |
| mo041 | h | Oficial de obras de construção civil. (mão de obra) | 0.805 | 32.24 | 25.953 |
| mo087 | h | Ajudante de obras de construção civil. (mão de obra) | 0.805 | 30.23 | 24.335 |
| % | % | Custos diretos complementares | 2 % | 3058.102 | 61.162 |
|  |  | Custos diretos |  |  | 3119.264 |

Resíduos:
- colocação: mt10hmf060ana; fator de resíduo 0.0012861

## Recursos

**mt10hmf060ana** m³ Concreto simples C20 classe de agressividade ambiental I e tipo de ambiente rural
Dados técnicos: Custo energético 1920.000 MJ; Emissão de CO2 240.000 kg; Código LER 17 01 01; Massa do elemento 2400 kg; Volume 1.6 m3
