# Canalização subterrânea de telecomunicações, de tritubo

- Propriedade do ficheiro: CYPE Ingenieros S.A.
- Formato: FIEBDC-3/2016
- Programa: Gerador de preços para construção civil. CYPE Ingenieros, S.A.
- Data: 01/10/2024
- Âmbito geográfico: Brasil
- Moeda: BRL
- Custos indiretos: 3 %
- Despesas gerais: 13 %
- Lucro: 6 %
- IVA: 17 %

## I Instalações

### IU Urbanas

#### IUT Redes de telecomunicações

**IUT032** m Canalização subterrânea de telecomunicações, de tritubo.
Canalização subterrânea de telecomunicações de tritubo de polietileno de alta densidade (PEAD/HDPE), de 3x40 mm de diâmetro e 3 mm de espessura, formado por três tubos iguais, unidos entre si através de uma membrana e colocados paralelamente no mesmo plano, executada em vala, com o tritubo embutido em um prisma de concreto simples C20 classe de agressividade ambiental I e tipo de ambiente rural, brita 1, consistência S50 com 6 cm de recobrimento superior e inferior e 5,5 cm de recobrimento lateral, sem incluir a escavação nem o posterior enchimento da vala. Incluindo concretagem e compactação do concreto para formação do prisma de concreto simples e fio guia. Totalmente montada.
Inclui: Marcação do traçado da vala. Refinamento do fundo e laterais à mão, com extração das terras. Colocação de fio guia. Colocação do tritubo. Concretagem e compactação do concreto para formação do prisma.
Critério de medição de projeto: Comprimento medido em projeção horizontal, segundo documentação gráfica de Projeto.
Critério de quantitativos de obra: Medir-se-á, em projeção horizontal, o comprimento realmente executado segundo especificações de Projeto.

| Código | Un | Descrição | Rendimento | Preço | Importância |
|---|---|---|---|---|---|
| mt35tpe020a | m | Tritubo de polietileno de alta densidade (PEAD/HDPE), de 3x40 mm de diâmetro e 3 mm de espessura, formado por três tubos iguais, unidos entre si através de uma membrana e colocados paralelamente no mesmo plano. Fornecimento: em rolos de 500 m de comprimento. (material) | 1.05 | 49.04 | 51.492 |
| mt40iva030 | m | Fio guia de polipropileno de 3 mm de diâmetro. (material) | 3.45 | 1.26 | 4.347 |
| mt10hmf060ana | m³ | Concreto simples C20 classe de agressividade ambiental I e tipo de ambiente rural, brita 1, consistência S50, dosado em central, segundo ABNT NBR 8953. (material) | 0.036 | 316.71 | 11.402 |
| mo020 | h | Pedreiro. (mão de obra) | 0.345 | 32.24 | 11.123 |
| mo113 | h | Auxiliar de serviços gerais. (mão de obra) | 0.345 | 27.81 | 9.594 |
| % | % | Custos diretos complementares | 2 % | 87.958 | 1.759 |
|  |  | Custos diretos |  |  | 89.717 |

Resíduos:
- colocação: mt35tpe020a; fator de resíduo 0.0415815
- colocação: mt40iva030 Fio guia de polipropileno de 3 mm de diâmetro; fator de resíduo 0.0165625
- colocação: mt10hmf060ana; fator de resíduo 0.0012861

## Recursos

**mt35tpe020a** m Tritubo de polietileno de alta densidade (PEAD/HDPE)
Dados técnicos: Custo energético 116.511 MJ; Emissão de CO2 3.861 kg; Código LER 17 02 03; Massa do elemento 0.81 kg; Volume 0.00135 m3
Resíduos:
- embalagem: re170201 Madeira. (componente de resíduo); rendimento 0.041 kg; Código LER 17 02 01; Massa do elemento 1 kg; Volume 0.000909 m3

**mt40iva030** m Fio guia de polipropileno de 3 mm de diâmetro
Dados técnicos: Custo energético 0.630 MJ; Emissão de CO2 0.074 kg; Código LER 17 04 11; Massa do elemento 0.0064 kg; Volume 0.000004 m3
Resíduos:
- embalagem: re150101 Embalagens de papel e cartão. (componente de resíduo); rendimento 0.065 kg; Código LER 15 01 01; Massa do elemento 1 kg; Volume 0.001333 m3

**mt10hmf060ana** m³ Concreto simples C20 classe de agressividade ambiental I e tipo de ambiente rural
Dados técnicos: Custo energético 1920.000 MJ; Emissão de CO2 240.000 kg; Código LER 17 01 01; Massa do elemento 2400 kg; Volume 1.6 m3
