# Despedregagem do terreno

- Propriedade do ficheiro: CYPE Ingenieros S.A.
- Formato: FIEBDC-3/2016
- Programa: Gerador de preços para construção civil. CYPE Ingenieros, S.A.
- Data: 01/10/2024
- Âmbito geográfico: Brasil
- Moeda: BRL
- Custos indiretos: 3 %
- Despesas gerais: 13 %
- Lucro: 6 %
- IVA: 17 %

## J Jardinagem

### JA Preparação do terreno

#### JAB Acondicionamento físico

**JAB010** m² Despedregagem do terreno.
Despedregagem do terreno compacto com presença de pedras em 10% da sua superfície, com meios mecânicos, através de tractor agrícola equipado com despedregador com tremonha.
Critérios considerados na determinação do preço da unidade de obra: O preço não inclui o transporte.
Inclui: Coleta de pedras. Carga das pedras em caminhão ou caçamba.
Critério de medição de projeto: Superfície medida em projeção horizontal, segundo documentação gráfica de Projeto.
Critério de quantitativos de obra: Medir-se-á, em projeção horizontal, a superfície realmente executada segundo especificações de Projeto.

| Código | Un | Descrição | Rendimento | Preço | Importância |
|---|---|---|---|---|---|
| mq09tra030 | h | Tractor agrícola, de 44 kW de potência, equipado com despedregador com tremonha, de 1,6 a 2,6 m de largura de trabalho. (equipamento) | 0.088 | 187.48 | 16.498 |
| mo040 | h | Jardineiro. (mão de obra) | 0.009 | 32.24 | 0.290 |
| % | % | Custos diretos complementares | 2 % | 16.788 | 0.336 |
|  |  | Custos diretos |  |  | 17.124 |

Resíduos:
- escavação: ruo170504 Solos e rochas que não contêm substâncias perigosas. (componente de resíduo); rendimento 41.85 kg; Código LER 17 05 04; Massa do elemento 1 kg; Volume 0.000625 m3
