# Enterramento de pedras

- Propriedade do ficheiro: CYPE Ingenieros S.A.
- Formato: FIEBDC-3/2016
- Programa: Gerador de preços para construção civil. CYPE Ingenieros, S.A.
- Data: 14/02/2025
- Âmbito geográfico: Brasil
- Moeda: BRL
- Custos indiretos: 3 %
- Despesas gerais: 13 %
- Lucro: 6 %
- IVA: 17 %

## J Jardinagem

### JA Preparação do terreno

#### JAB Acondicionamento físico

**JAB020** m² Enterramento de pedras.
Enterramento de pedras, a uma profundidade de 20 cm, com meios mecânicos, em terreno com presença de pedras em 20% da sua superfície.
Inclui: Enterramento de pedras. Sinalização e proteção do terreno.
Critério de medição de projeto: Superfície medida em projeção horizontal, segundo documentação gráfica de Projeto.
Critério de quantitativos de obra: Medir-se-á, em projeção horizontal, a superfície realmente executada segundo especificações de Projeto.

| Código | Un | Descrição | Rendimento | Preço | Importância |
|---|---|---|---|---|---|
| mq09tra070 | h | Tractor agrícola, de 44 kW de potência, equipado com enterrador de pedras. (equipamento) | 0.11 | 139.08 | 15.299 |
| mo040 | h | Jardineiro. (mão de obra) | 0.029 | 33.34 | 0.967 |
| % | % | Custos diretos complementares | 2 % | 16.266 | 0.325 |
|  |  | Custos diretos |  |  | 16.591 |
