# Lavragem do terreno

- Propriedade do ficheiro: CYPE Ingenieros S.A.
- Formato: FIEBDC-3/2016
- Programa: Gerador de preços para construção civil. CYPE Ingenieros, S.A.
- Data: 01/10/2024
- Âmbito geográfico: Brasil
- Moeda: BRL
- Custos indiretos: 3 %
- Despesas gerais: 13 %
- Lucro: 6 %
- IVA: 17 %

## J Jardinagem

### JA Preparação do terreno

#### JAB Acondicionamento físico

**JAB060** m² Lavragem do terreno.
Lavragem do terreno compacto, com meios mecânicos, através de tractor agrícola equipado com arado de aivecas, efectuando duas passagens cruzadas, alcançando uma profundidade de até 40 cm e a desagregação completa dos torrões.
Inclui: Lavragem do terreno. Sinalização e proteção do terreno.
Critério de medição de projeto: Superfície medida em projeção horizontal, segundo documentação gráfica de Projeto.
Critério de quantitativos de obra: Medir-se-á, em projeção horizontal, a superfície realmente executada segundo especificações de Projeto.

| Código | Un | Descrição | Rendimento | Preço | Importância |
|---|---|---|---|---|---|
| mq09tra080 | h | Tractor agrícola, de 44 kW, equipado com arado de aivecas. (equipamento) | 0.002 | 102.45 | 0.205 |
| mo040 | h | Jardineiro. (mão de obra) | 0.001 | 32.24 | 0.032 |
| % | % | Custos diretos complementares | 2 % | 0.237 | 0.005 |
|  |  | Custos diretos |  |  | 0.242 |
