# Cavação do terreno

- Propriedade do ficheiro: CYPE Ingenieros S.A.
- Formato: FIEBDC-3/2016
- Programa: Gerador de preços para construção civil. CYPE Ingenieros, S.A.
- Data: 01/10/2024
- Âmbito geográfico: Brasil
- Moeda: BRL
- Custos indiretos: 3 %
- Despesas gerais: 13 %
- Lucro: 6 %
- IVA: 17 %

## J Jardinagem

### JA Preparação do terreno

#### JAB Acondicionamento físico

**JAB070** m² Cavação do terreno.
Cavação do terreno médio, com meios manuais, através de pá e enxada, alcançando uma profundidade até 25 cm e a desagregação completa dos torrões.
Inclui: Cavação do terreno. Sinalização e proteção do terreno.
Critério de medição de projeto: Superfície medida em projeção horizontal, segundo documentação gráfica de Projeto.
Critério de quantitativos de obra: Medir-se-á, em projeção horizontal, a superfície realmente executada segundo especificações de Projeto.

| Código | Un | Descrição | Rendimento | Preço | Importância |
|---|---|---|---|---|---|
| mo040 | h | Jardineiro. (mão de obra) | 0.003 | 32.24 | 0.097 |
| mo086 | h | Ajudante de jardineiro. (mão de obra) | 0.032 | 30.23 | 0.967 |
| % | % | Custos diretos complementares | 2 % | 1.064 | 0.021 |
|  |  | Custos diretos |  |  | 1.085 |
