# Espalhamento de terra vegetal

- Propriedade do ficheiro: CYPE Ingenieros S.A.
- Formato: FIEBDC-3/2016
- Programa: Gerador de preços para construção civil. CYPE Ingenieros, S.A.
- Data: 29/10/2025
- Âmbito geográfico: Brasil
- Moeda: BRL
- Custos indiretos: 3 %
- Despesas gerais: 13 %
- Lucro: 6 %
- IVA: 17 %

## J Jardinagem

### JA Preparação do terreno

#### JAC Fornecimento de terras e substratos

**JAC010** m³ Espalhamento de terra vegetal.
Terra vegetal crivada fornecida a granel, espalhada sobre o terreno com meios manuais, em um raio máximo desde o lugar de descarga de até 100 m, para formar uma camada de espessura uniforme até 10 cm.
Inclui: Espalhamento da terra. Nivelamentos e arremates. Coleta de restos. Carga em caminhão ou caçamba dos restos.
Critério de medição de projeto: Volume a espalhar, segundo documentação gráfica de Projeto.
Critério de quantitativos de obra: Medir-se-á o volume realmente executado segundo especificações de Projeto.

| Código | Un | Descrição | Rendimento | Preço | Importância |
|---|---|---|---|---|---|
| mt48tie030a | m³ | Terra vegetal crivada, fornecida a granel. (material) | 1 | 60.13 | 60.130 |
| mo040 | h | Jardineiro. (mão de obra) | 0.046 | 33.34 | 1.534 |
| mo086 | h | Ajudante de jardineiro. (mão de obra) | 0.575 | 31.49 | 18.107 |
| % | % | Custos diretos complementares | 2 % | 79.771 | 1.595 |
|  |  | Custos diretos |  |  | 81.366 |

Resíduos:
- colocação: mt48tie030a Terra vegetal crivada, fornecida a granel; fator de resíduo 0.003

## Recursos

**mt48tie030a** m³ Terra vegetal crivada, fornecida a granel
Dados técnicos: Custo energético 574.000 MJ; Emissão de CO2 41.000 kg; Código LER 17 05 04; Massa do elemento 2050 kg; Volume 1.28125 m3
