# Adubação intensa do terreno

- Propriedade do ficheiro: CYPE Ingenieros S.A.
- Formato: FIEBDC-3/2016
- Programa: Gerador de preços para construção civil. CYPE Ingenieros, S.A.
- Data: 01/10/2024
- Âmbito geográfico: Brasil
- Moeda: BRL
- Custos indiretos: 3 %
- Despesas gerais: 13 %
- Lucro: 6 %
- IVA: 17 %

## J Jardinagem

### JA Preparação do terreno

#### JAD Adição de adubos

**JAD020** m² Adubação intensa do terreno.
Adubação intensa do terreno com adubo mineral complexo NPK 15-15-15 com um rendimento de 0,06 kg/m², esterco tratado com um rendimento de 6 kg/m² e turfa crivada com um rendimento de 0,001 l/m², espalhado com meios manuais e mecânicos, através de dumper autocarregável e posterior revolvimento do terreno através de motocultor, até conseguir a sua incorporação no solo a uma profundidade média de 15 cm.
Inclui: Espalhamento dos produtos de adubo sobre o terreno. Revolvimento do terreno. Coleta de restos. Carga em caminhão ou caçamba dos restos.
Critério de medição de projeto: Superfície medida em projeção horizontal, segundo documentação gráfica de Projeto.
Critério de quantitativos de obra: Medir-se-á, em projeção horizontal, a superfície realmente executada segundo especificações de Projeto.

| Código | Un | Descrição | Rendimento | Preço | Importância |
|---|---|---|---|---|---|
| mt48tip010 | kg | Adubo mineral complexo NPK 15-15-15. (material) | 0.06 | 2.09 | 0.125 |
| mt48tie070 | kg | Estrume. (material) | 6 | 0.11 | 0.660 |
| mt48tie060 | m³ | Turfa crivada. (material) | 0.001 | 197.7 | 0.198 |
| mq09mot010 | h | Motocultor 60/80 cm. (equipamento) | 0.004 | 11.77 | 0.047 |
| mq04dua010a | h | Dumper autocarregável de 1,5 t de carga útil. (equipamento) | 0.044 | 25.94 | 1.141 |
| mo040 | h | Jardineiro. (mão de obra) | 0.001 | 32.24 | 0.032 |
| mo086 | h | Ajudante de jardineiro. (mão de obra) | 0.092 | 30.23 | 2.781 |
| % | % | Custos diretos complementares | 2 % | 4.984 | 0.100 |
|  |  | Custos diretos |  |  | 5.084 |

Resíduos:
- colocação: mt48tip010 Adubo mineral complexo NPK 15-15-15; fator de resíduo 0.055
- colocação: mt48tie070 Estrume; fator de resíduo 0.04125

## Recursos

**mt48tip010** kg Adubo mineral complexo NPK 15-15-15
Dados técnicos: Custo energético 30.291 MJ; Emissão de CO2 3.674 kg; Código LER 06 10 99; Massa do elemento 1 kg; Volume 0.001111 m3
Resíduos:
- embalagem: re170203 Plástico. (componente de resíduo); rendimento 0.003 kg; Código LER 17 02 03; Massa do elemento 1 kg; Volume 0.001667 m3

**mt48tie070** kg Estrume
Dados técnicos: Custo energético 0.300 MJ; Emissão de CO2 0.020 kg; Código LER 02 01 06; Massa do elemento 1 kg; Volume 0.001 m3
