# Sistema guia para condução de raízes de árvore

- Propriedade do ficheiro: CYPE Ingenieros S.A.
- Formato: FIEBDC-3/2016
- Programa: Gerador de preços para construção civil. CYPE Ingenieros, S.A.
- Data: 27/09/2024
- Âmbito geográfico: Brasil
- Moeda: BRL
- Custos indiretos: 3 %
- Despesas gerais: 13 %
- Lucro: 6 %
- IVA: 17 %

## J Jardinagem

### JD Sistemas de drenagem, fixação e proteção

#### JDP Protetores

**JDP040** m Sistema guia para condução de raízes de árvore.
Sistema guia para condução de raízes de árvore, formado por painel de polietileno de alta densidade (PEAD/HDPE), de 39 cm de altura e 1,5 mm de espessura, com borda superior dupla e dispositivos de ancoragem ao terreno incorporados, para compensar o impulso provocado pelo crescimento das raízes; colocado em torno do torrão que envolve o sistema radicular da árvore para guia das raízes até ao fundo da plantação. Inclusive parafusos para a união dos painéis.
Inclui: Implantação dos painéis no fundo da plantação. Preparação e corte dos painéis. Colocação dos painéis. Ligação dos painéis.
Critério de medição de projeto: Comprimento medido segundo documentação gráfica de Projeto.
Critério de quantitativos de obra: Medir-se-á o comprimento realmente executado segundo especificações de Projeto.

| Código | Un | Descrição | Rendimento | Preço | Importância |
|---|---|---|---|---|---|
| mt48tup010a | m² | Painel de polietileno de alta densidade (PEAD/HDPE), de 39 cm de altura e 1,5 mm de espessura, com borda superior dupla e dispositivos de ancoragem ao terreno incorporados, para compensar o impulso provocado pelo crescimento das raízes; com parafusos para a união dos painéis. (material) | 2.564 | 59.08 | 151.481 |
| mo040 | h | Jardineiro. (mão de obra) | 0.115 | 32.24 | 3.708 |
| mo086 | h | Ajudante de jardineiro. (mão de obra) | 0.23 | 30.23 | 6.953 |
| % | % | Custos diretos complementares | 2 % | 162.142 | 3.243 |
|  |  | Custos diretos |  |  | 165.385 |
