# Sistema de ancoragem subterrânea de árvore

- Propriedade do ficheiro: CYPE Ingenieros S.A.
- Formato: FIEBDC-3/2016
- Programa: Gerador de preços para construção civil. CYPE Ingenieros, S.A.
- Data: 29/05/2024
- Âmbito geográfico: Brasil
- Moeda: BRL
- Custos indiretos: 3 %
- Despesas gerais: 13 %
- Lucro: 6 %
- IVA: 17 %

## J Jardinagem

### JD Sistemas de drenagem, fixação e proteção

#### JDS Sistemas de ancoragen

**JDS010** Un Sistema de ancoragem subterrânea de árvore.
Sistema subterrâneo de ancoragem de torrão que envolve o sistema radicular, para árvore com diâmetro de tronco menor que 5 cm, formado por três cabos de aço galvanizado, de 4 m de comprimento, com argola em um dos seus extremos e ancoragem para embutir no terreno no outro extremo, através da introdução de uma barra guia e entrelaçados a uma cinta elástica de 3 m de comprimento e 25 mm de largura, através das argolas, para o seu ajuste final através de um tensor.
Inclui: Ancinhagem da terra do fundo da cova. Umedecimento do torrão que envolve o sistema radicular. Colocação do sistema de ancoragem.
Critério de medição de projeto: Número de unidades previstas, segundo documentação gráfica de Projeto.
Critério de quantitativos de obra: Medir-se-á o número de unidades realmente executadas segundo especificações de Projeto.

| Código | Un | Descrição | Rendimento | Preço | Importância |
|---|---|---|---|---|---|
| mt48adp010d | Un | Kit de ancoragem para fixação do torrão que envolve o sistema radicular de uma árvore com diâmetro de tronco menor que 5 cm, composto por três cabos de aço galvanizado, de 4 m de comprimento, com argola em um dos seus extremos e com uma ancoragem para embutir no terreno no outro extremo, cinta elástica de 3 m de comprimento e 25 mm de largura e um tensor. (material) | 1 | 141.46 | 141.460 |
| mo040 | h | Jardineiro. (mão de obra) | 0.172 | 32.24 | 5.545 |
| mo115 | h | Operário jardineiro. (mão de obra) | 1.437 | 27.81 | 39.963 |
| % | % | Custos diretos complementares | 2 % | 186.968 | 3.739 |
|  |  | Custos diretos |  |  | 190.707 |
