# Sistema de ancoragem subterrânea de árvore

- Propriedade do ficheiro: CYPE Ingenieros S.A.
- Formato: FIEBDC-3/2016
- Programa: Gerador de preços para construção civil. CYPE Ingenieros, S.A.
- Data: 29/05/2024
- Âmbito geográfico: Brasil
- Moeda: BRL
- Custos indiretos: 3 %
- Despesas gerais: 13 %
- Lucro: 6 %
- IVA: 17 %

## J Jardinagem

### JD Sistemas de drenagem, fixação e proteção

#### JDS Sistemas de ancoragen

**JDS010** Un Sistema de ancoragem subterrânea de árvore.
Sistema subterrâneo de ancoragem de torrão que envolve o sistema radicular, para árvore com diâmetro de tronco entre 5 e 10 cm, formado por uma cinta elástica de 3 m de comprimento e 25 mm de largura, entrelaçada e cravada a três toros de 10 a 12 cm de diâmetro, embutidos no fundo da escavação formando em planta um triângulo equilátero, para o seu ajuste final através de um tensor.
Inclui: Ancinhagem da terra do fundo da cova. Umedecimento do torrão que envolve o sistema radicular. Colocação do sistema de ancoragem.
Critério de medição de projeto: Número de unidades previstas, segundo documentação gráfica de Projeto.
Critério de quantitativos de obra: Medir-se-á o número de unidades realmente executadas segundo especificações de Projeto.

| Código | Un | Descrição | Rendimento | Preço | Importância |
|---|---|---|---|---|---|
| mt48adp010h | Un | Kit de ancoragem para fixação do torrão que envolve o sistema radicular de uma árvore com diâmetro de tronco entre 5 e 10 cm, composto por cinta elástica de 3 m de comprimento e 25 mm de largura e um tensor. (material) | 1 | 207.48 | 207.480 |
| mt50spv030a | m | Toro de madeira, de 10 a 12 cm de diâmetro. (material) | 3 | 11.37 | 34.110 |
| mo040 | h | Jardineiro. (mão de obra) | 0.23 | 32.24 | 7.415 |
| mo115 | h | Operário jardineiro. (mão de obra) | 1.552 | 27.81 | 43.161 |
| % | % | Custos diretos complementares | 2 % | 292.166 | 5.843 |
|  |  | Custos diretos |  |  | 298.009 |

Resíduos:
- colocação: mt50spv030a Toro de madeira, de 10 a 12 cm de diâmetro; fator de resíduo 0.0119714

## Recursos

**mt50spv030a** m Toro de madeira, de 10 a 12 cm de diâmetro
Dados técnicos: Custo energético 403.098 MJ; Emissão de CO2 -12.270 kg; Código LER 17 02 01; Massa do elemento 6.498 kg; Volume 0.005907 m3
Resíduos:
- embalagem: re170203 Plástico. (componente de resíduo); rendimento 0.002 kg; Código LER 17 02 03; Massa do elemento 1 kg; Volume 0.001667 m3
