# Sistema aéreo de ancoragem para fixação de árvore

- Propriedade do ficheiro: CYPE Ingenieros S.A.
- Formato: FIEBDC-3/2016
- Programa: Gerador de preços para construção civil. CYPE Ingenieros, S.A.
- Data: 29/05/2024
- Âmbito geográfico: Brasil
- Moeda: BRL
- Custos indiretos: 3 %
- Despesas gerais: 13 %
- Lucro: 6 %
- IVA: 17 %

## J Jardinagem

### JD Sistemas de drenagem, fixação e proteção

#### JDS Sistemas de ancoragen

**JDS020** Un Sistema aéreo de ancoragem para fixação de árvore.
Sistema aéreo de ancoragem para fixação de árvore com diâmetro de tronco entre 15 e 35 cm, formado por três cabos de aço galvanizado, de 4,5 m de comprimento, com tensor em um dos seus extremos e ancoragem para embutir no terreno no outro extremo e três jogos de cabos de aço, de 5 m de comprimento, com linga e manguito de neoprene para fixar o tronco da árvore desde este extremo e tensioná-lo através do tensor que incorpora o cabo que fica embutido no terreno.
Inclui: Colocação do sistema de ancoragem. Fixação do sistema ao tronco da árvore. Tensionado.
Critério de medição de projeto: Número de unidades previstas, segundo documentação gráfica de Projeto.
Critério de quantitativos de obra: Medir-se-á o número de unidades realmente executadas segundo especificações de Projeto.

| Código | Un | Descrição | Rendimento | Preço | Importância |
|---|---|---|---|---|---|
| mt48adp020c | Un | Kit de ancoragem para fixação de árvore, com diâmetro de tronco entre 15 e 35 cm, composto por três cabos de aço galvanizado, de 4,5 m de comprimento, com tensor em um dos seus extremos e ancoragem para embutir no terreno no outro extremo e três jogos de cabos de aço, de 5 m de comprimento, com linga e manguito de neoprene. (material) | 1 | 480.97 | 480.970 |
| mo040 | h | Jardineiro. (mão de obra) | 0.345 | 32.24 | 11.123 |
| mo115 | h | Operário jardineiro. (mão de obra) | 1.494 | 27.81 | 41.548 |
| % | % | Custos diretos complementares | 2 % | 533.641 | 10.673 |
|  |  | Custos diretos |  |  | 544.314 |
