# Sistema aéreo de ancoragem para fixação de árvore

- Propriedade do ficheiro: CYPE Ingenieros S.A.
- Formato: FIEBDC-3/2016
- Programa: Gerador de preços para construção civil. CYPE Ingenieros, S.A.
- Data: 29/05/2024
- Âmbito geográfico: Brasil
- Moeda: BRL
- Custos indiretos: 3 %
- Despesas gerais: 13 %
- Lucro: 6 %
- IVA: 17 %

## J Jardinagem

### JD Sistemas de drenagem, fixação e proteção

#### JDS Sistemas de ancoragen

**JDS020** Un Sistema aéreo de ancoragem para fixação de árvore.
Sistema aéreo de ancoragem para fixação de árvore com diâmetro de tronco entre 10 e 15 cm, formado por cinta elástica de 10 m de comprimento e 25 mm de largura, com tensor, enlaçada ao tronco da árvore a uma estrutura auxiliar, à volta do mesmo, composta por três toros colocados na vertical formando em planta um triângulo equilátero e outros três fechando o triângulo em horizontal a uma altura aproximada de 1/3 da altura da árvore.
Inclui: Colocação do sistema de ancoragem. Fixação do sistema ao tronco da árvore. Tensionado.
Critério de medição de projeto: Número de unidades previstas, segundo documentação gráfica de Projeto.
Critério de quantitativos de obra: Medir-se-á o número de unidades realmente executadas segundo especificações de Projeto.

| Código | Un | Descrição | Rendimento | Preço | Importância |
|---|---|---|---|---|---|
| mt48adp020e | Un | Kit de ancoragem para fixação de árvore, composto por cinta elástica de 10 m de comprimento e 25 mm de largura e um tensor. (material) | 1 | 56.58 | 56.580 |
| mt50spv030a | m | Toro de madeira, de 10 a 12 cm de diâmetro. (material) | 8 | 11.37 | 90.960 |
| mo040 | h | Jardineiro. (mão de obra) | 0.287 | 32.24 | 9.253 |
| mo115 | h | Operário jardineiro. (mão de obra) | 1.437 | 27.81 | 39.963 |
| % | % | Custos diretos complementares | 2 % | 196.756 | 3.935 |
|  |  | Custos diretos |  |  | 200.691 |

Resíduos:
- colocação: mt50spv030a Toro de madeira, de 10 a 12 cm de diâmetro; fator de resíduo 0.0119714

## Recursos

**mt50spv030a** m Toro de madeira, de 10 a 12 cm de diâmetro
Dados técnicos: Custo energético 403.098 MJ; Emissão de CO2 -12.270 kg; Código LER 17 02 01; Massa do elemento 6.498 kg; Volume 0.005907 m3
Resíduos:
- embalagem: re170203 Plástico. (componente de resíduo); rendimento 0.002 kg; Código LER 17 02 03; Massa do elemento 1 kg; Volume 0.001667 m3
