# Tutor de estaca de madeira para árvore

- Propriedade do ficheiro: CYPE Ingenieros S.A.
- Formato: FIEBDC-3/2016
- Programa: Gerador de preços para construção civil. CYPE Ingenieros, S.A.
- Data: 29/05/2024
- Âmbito geográfico: Brasil
- Moeda: BRL
- Custos indiretos: 3 %
- Despesas gerais: 13 %
- Lucro: 6 %
- IVA: 17 %

## J Jardinagem

### JD Sistemas de drenagem, fixação e proteção

#### JDT Tutores

**JDT010** Un Tutor de estaca de madeira para árvore.
Tutoramento duplo de árvore, realizado através de duas estacas, cravadas verticalmente no fundo da cova de plantação, segurando o tronco da árvore cada uma delas através de um cinto elástico de borracha, regulável, de 4 cm de largura, exercendo a função de tutor para manter a árvore direita durante o seu crescimento.
Inclui: Implantação e cravação das estacas. Alinhamento e fixação da árvore a cada uma das estacas através de cinta elástica.
Critério de medição de projeto: Número de unidades previstas, segundo documentação gráfica de Projeto.
Critério de quantitativos de obra: Medir-se-á o número de unidades realmente executadas segundo especificações de Projeto.

| Código | Un | Descrição | Rendimento | Preço | Importância |
|---|---|---|---|---|---|
| mt48tut010k | Un | Estaca torneada de madeira de pinho tratada em autoclave com Tanalith E, de 12 cm de diâmetro e 250 cm de comprimento, com terminação em ponta. (material) | 2 | 30.73 | 61.460 |
| mt48tut015 | Un | Cinta elástica de borracha, de 4 cm de largura, regulável, sem passador, de 25 cm de comprimento, para a fixação do tronco da árvore à estaca. (material) | 1 | 1.36 | 1.360 |
| mo040 | h | Jardineiro. (mão de obra) | 0.333 | 32.24 | 10.736 |
| mo086 | h | Ajudante de jardineiro. (mão de obra) | 0.333 | 30.23 | 10.067 |
| % | % | Custos diretos complementares | 2 % | 83.623 | 1.672 |
|  |  | Custos diretos |  |  | 85.295 |

Resíduos:
- colocação: mt48tut010k; fator de resíduo 0.014

## Recursos

**mt48tut010k** Un Estaca torneada de madeira de pinho tratada em autoclave com Tanalith E
Dados técnicos: Custo energético 1309.870 MJ; Emissão de CO2 -20.479 kg; Código LER 17 02 01; Massa do elemento 15.57 kg; Volume 0.014155 m3
Resíduos:
- embalagem: re170203 Plástico. (componente de resíduo); rendimento 0.08 kg; Código LER 17 02 03; Massa do elemento 1 kg; Volume 0.001667 m3
